# Ensaio de revestimento cerâmico

- Propriedade do ficheiro: CYPE Ingenieros S.A.
- Formato: FIEBDC-3/2016
- Programa: Gerador de preços para construção civil. CYPE Ingenieros, S.A.
- Data: 26/10/2024
- Âmbito geográfico: Angola
- Moeda: AOA
- Custos indirectos: 3 %
- IVA: 18 %

## X Controlo de qualidade e ensaios

### XL Materiais cerâmicos

#### XLR Revestimentos

**XLR010** Ud Ensaio de revestimento cerâmico.
Ensaios a realizar em laboratório acreditado na área técnica correspondente, sobre uma amostra de revestimento cerâmico, recolhida em obra, para a determinação das seguintes características: características dimensionais e aspecto superficial segundo NP EN ISO 10545-2. Incluindo deslocamento à obra e relatório de resultados.
Inclui: Deslocamento à obra. Recolha de amostras. Realização dos ensaios. Redacção de relatório dos resultados dos ensaios realizados.
Critério de medição de projecto: Ensaio a realizar, segundo documentação do Plano de controlo de qualidade.

| Código | Un | Descrição | Rendimento | Preço | Importância |
|---|---|---|---|---|---|
| mt49des010 | Ud | Repercussão por deslocamento à obra para a recolha de amostras. (material) | 1 | 914.22 | 914.220 |
| mt49bac020 | Ud | Recolha em obra de amostras de revestimento cerâmico cujo peso não exceda 50 kg. (material) | 1 | 39558.91 | 39558.910 |
| mt49bac060 | Ud | Ensaio para determinar as características dimensionais e o aspecto superficial de uma amostra de revestimento cerâmico, segundo NP EN ISO 10545-2. (material) | 1 | 195484.29 | 195484.290 |
| mt49bac030 | Ud | Relatório de resultados dos ensaios realizados sobre uma amostra de revestimento cerâmico. (material) | 1 | 118676.74 | 118676.740 |
| % | % | Custos directos complementares | 2 % | 354634.160 | 7092.683 |
|  |  | Custos directos |  |  | 361726.843 |
