# Guarda-corpos de segurança para protecção de câmara de inspecção aberta, durante a sua construção

- Propriedade do ficheiro: CYPE Ingenieros S.A.
- Formato: FIEBDC-3/2016
- Programa: Gerador de preços para construção civil. CYPE Ingenieros, S.A.
- Data: 18/04/2024
- Âmbito geográfico: Angola
- Moeda: AOA
- Custos indirectos: 3 %
- IVA: 18 %

## Y Segurança e saúde

### YC Sistemas de protecção colectiva

#### YCA Delimitação e protecção de caixas e câmaras de inspecção abertas

**YCA025** Ud Guarda-corpos de segurança para protecção de câmara de inspecção aberta, durante a sua construção.
Protecção de abertura de câmara de inspecção durante o seu processo de construção, através de guarda-corpos de segurança, de 1 m de altura e formando um quadrado de 1,20x1,20 m, composta por corrimão de prancha de madeira de pinho de 15x5,2 cm, travessa intermédia de prancha de madeira de pinho de 15x5,2 cm e rodapé de pranchão de madeira de pinho de 20x7,2 cm, tudo fixado com cravos de aço a quatro montantes de madeira de pinho de 7x7 cm colocados nas suas esquinas e cravados no terreno. Amortizável em 4 utilizações.
Critério de medição de projecto: Número de unidades previstas, segundo Plano de Segurança e Saúde.
Critério de medição de obra: Medir-se-á o número de unidades realmente colocadas segundo especificações do Plano de Segurança e Saúde.

| Código | Un | Descrição | Rendimento | Preço | Importância |
|---|---|---|---|---|---|
| mt50spa050g | m³ | Prancha de madeira de pinho, dimensões 15x5,2 cm. (material) | 0.016 | 505089.92 | 8081.439 |
| mt50spa050m | m³ | Pranchão de madeira de pinho, dimensões 20x7,2 cm. (material) | 0.015 | 522211.6 | 7833.174 |
| mt50spa052a | m | Montante de madeira de pinho, de 7x7 cm. (material) | 1 | 3081.9 | 3081.900 |
| mt50spa101 | kg | Pregos de aço. (material) | 0.168 | 2225.82 | 373.938 |
| mo119 | h | Oficial de 1ª Segurança e Saúde. (mão de obra) | 0.227 | 1028.94 | 233.569 |
| mo120 | h | Operário Segurança e Saúde. (mão de obra) | 0.227 | 581.64 | 132.032 |
| % | % | Custos directos complementares | 2 % | 19736.052 | 394.721 |
|  |  | Custos directos |  |  | 20130.773 |

Resíduos:
- colocação: mt50spa050g Prancha de madeira de pinho, dimensões 15x5,2 cm; factor de resíduo 1
- colocação: mt50spa050m Pranchão de madeira de pinho, dimensões 20x7,2 cm; factor de resíduo 1
- colocação: mt50spa052a Montante de madeira de pinho, de 7x7 cm; factor de resíduo 1
- colocação: mt50spa101 Pregos de aço; factor de resíduo 0.0045

## Recursos

**mt50spa050g** m³ Prancha de madeira de pinho, dimensões 15x5,2 cm
Dados técnicos: Custo energético 78108.000 MJ; Emissão de CO2 -1069.500 kg; Código LER 17 02 01; Massa do elemento 575 kg; Volume 0.522727 m3

**mt50spa050m** m³ Pranchão de madeira de pinho, dimensões 20x7,2 cm
Dados técnicos: Custo energético 78108.000 MJ; Emissão de CO2 -1069.500 kg; Código LER 17 02 01; Massa do elemento 575 kg; Volume 0.522727 m3

**mt50spa052a** m Montante de madeira de pinho, de 7x7 cm
Dados técnicos: Custo energético 382.729 MJ; Emissão de CO2 -5.241 kg; Código LER 17 02 01; Massa do elemento 2.8175 kg; Volume 0.002561 m3

**mt50spa101** kg Pregos de aço
Dados técnicos: Custo energético 9.830 MJ; Emissão de CO2 0.510 kg; Código LER 17 04 05; Massa do elemento 1 kg; Volume 0.000476 m3
