# Passadiço para protecção de passagem de peões sobre valas

- Propriedade do ficheiro: CYPE Ingenieros S.A.
- Formato: FIEBDC-3/2016
- Programa: Gerador de preços para construção civil. CYPE Ingenieros, S.A.
- Data: 18/04/2024
- Âmbito geográfico: Angola
- Moeda: AOA
- Custos indirectos: 3 %
- IVA: 18 %

## Y Segurança e saúde

### YC Sistemas de protecção colectiva

#### YCB Delimitação e protecção de bordos de escavação

**YCB040** Ud Passadiço para protecção de passagem de peões sobre valas.
Protecção de passagem pedonal sobre valas abertas através de passadiço de aço, de 1,50 m de comprimento para largura máxima de vala de 0,9 m, largura útil de 0,87 m, com plataforma de superfície anti-deslizante sem desníveis, com 400 kg de capacidade de carga, rodapés laterais de 0,15 m, guarda-corpos laterais de 1 m de altura, com travessa lateral, amortizável em 20 utilizações. Inclusive elementos de fixação ao solo para garantir a imobilidade do conjunto.
Critério de medição de projecto: Número de unidades previstas, segundo Plano de Segurança e Saúde.
Critério de medição de obra: Medir-se-á o número de unidades realmente colocadas segundo especificações do Plano de Segurança e Saúde.

| Código | Un | Descrição | Rendimento | Preço | Importância |
|---|---|---|---|---|---|
| mt50spm020lbs | Ud | Passadiço pedonal de aço, de 1,5 m de comprimento para largura máxima de vala de 0,9 m, largura útil de 0,87 m, com plataforma de superfície anti-deslizante sem desníveis, com 400 kg de capacidade de carga, rodapés laterais de 0,15 m, guarda-corpos laterais de 1 m de altura, com travessa lateral. (material) | 0.05 | 448588.33 | 22429.417 |
| mo120 | h | Operário Segurança e Saúde. (mão de obra) | 0.152 | 581.64 | 88.409 |
| % | % | Custos directos complementares | 2 % | 22517.826 | 450.357 |
|  |  | Custos directos |  |  | 22968.183 |

## Recursos

**mt50spm020lbs** Ud Passadiço pedonal de aço
Dados técnicos: Custo energético 549.466 MJ; Emissão de CO2 28.636 kg
Resíduos:
- embalagem: re150101 Embalagens de papel e cartão. (componente de resíduo); rendimento 0.18 kg; Código LER 15 01 01; Massa do elemento 1 kg; Volume 0.001333 m3
- embalagem: re170203 Plástico. (componente de resíduo); rendimento 0.09 kg; Código LER 17 02 03; Massa do elemento 1 kg; Volume 0.001667 m3
