# Sistema S de rede de segurança colocada horizontalmente em estruturas pré-fabricadas e metálicas

- Propriedade do ficheiro: CYPE Ingenieros S.A.
- Formato: FIEBDC-3/2016
- Programa: Gerador de preços para construção civil. CYPE Ingenieros, S.A.
- Data: 18/04/2024
- Âmbito geográfico: Angola
- Moeda: AOA
- Custos indirectos: 3 %
- IVA: 18 %

## Y Segurança e saúde

### YC Sistemas de protecção colectiva

#### YCI Protecção durante a execução de lajes

**YCI040** m² Sistema S de rede de segurança colocada horizontalmente em estruturas pré-fabricadas e metálicas.
Sistema S de rede de segurança fixa, colocada horizontalmente em estruturas pré-fabricadas de betão e estruturas metálicas, formado por: rede de segurança EN 1263-1 S A2 M100 D M, de polipropileno de alta tenacidade, sem nós, de cor azul, para cobrir aberturas horizontais de superfície compreendida entre 35 e 250 m². Inclusive corda de união de polipropileno, para unir as redes e corda de atadura de polipropileno, para atar a corda perimetral das redes a um suporte adequado.
Critério de medição de projecto: Superfície medida segundo Plano de Segurança e Saúde.
Critério de medição de obra: Será medida a superfície realmente montada segundo especificações do Plano de Segurança e Saúde.

| Código | Un | Descrição | Rendimento | Preço | Importância |
|---|---|---|---|---|---|
| mt50sph010gc | m² | Rede de segurança EN 1263-1 S A2 M100 D M, de polipropileno de alta tenacidade, sem nós, de cor azul. Corda de rede de diâmetro 5,5 mm, com tratamento aos raios UV. Energia da rede A2 (entre 2,2 e 4,4 kJ). Configuração da rede em losango, com corda perimetral de polipropileno de 16 mm de diâmetro. (material) | 1.454 | 3321.61 | 4829.621 |
| mt50spr180b | m | Corda de atadura EN 1263-1 Z de polipropileno de alta tenacidade, com tratamento aos raios UV, D=12 mm e carga de ruptura superior a 20 kN. (material) | 4.06 | 431.81 | 1753.149 |
| mt50spr170b | m | Corda de união EN 1263-1 O de polipropileno de alta tenacidade, com tratamento aos raios UV, D=8 mm e carga de ruptura superior a 7,5 kN. (material) | 0.302 | 249.12 | 75.234 |
| mq07ple010ff | Ud | Aluguer diário de plataforma elevatória de tesoura, motor diesel, de 15 m de altura máxima de trabalho, incluindo manutenção e seguro de responsabilidade civil. (equipamento) | 0.012 | 33936.41 | 407.237 |
| mq07ple020ff | Ud | Transporte para a obra e remoção de plataforma elevatória de tesoura, motor diesel, de 15 m de altura máxima de trabalho. (equipamento) | 0.001 | 33767.57 | 33.768 |
| mo119 | h | Oficial de 1ª Segurança e Saúde. (mão de obra) | 0.303 | 1028.94 | 311.769 |
| mo120 | h | Operário Segurança e Saúde. (mão de obra) | 0.303 | 581.64 | 176.237 |
| % | % | Custos directos complementares | 2 % | 7587.015 | 151.740 |
|  |  | Custos directos |  |  | 7738.755 |

Resíduos:
- colocação: mt50sph010gc; factor de resíduo 1

## Recursos

**mt50sph010gc** m² Rede de segurança EN 1263-1 S A2 M100 D M
Dados técnicos: Custo energético 27.456 MJ; Emissão de CO2 0.920 kg; Código LER 17 02 03; Massa do elemento 0.26 kg; Volume 0.000433 m3
Resíduos:
- embalagem: re170203 Plástico. (componente de resíduo); rendimento 0.034 kg; Código LER 17 02 03; Massa do elemento 1 kg; Volume 0.001667 m3
