# Linha de ancoragem horizontal temporária, de fita de poliéster, fixada a suporte de betão ou metálico

- Propriedade do ficheiro: CYPE Ingenieros S.A.
- Formato: FIEBDC-3/2016
- Programa: Gerador de preços para construção civil. CYPE Ingenieros, S.A.
- Data: 18/04/2024
- Âmbito geográfico: Angola
- Moeda: AOA
- Custos indirectos: 3 %
- IVA: 18 %

## Y Segurança e saúde

### YC Sistemas de protecção colectiva

#### YCL Linhas e dispositivos de ancoragem

**YCL150** Ud Linha de ancoragem horizontal temporária, de fita de poliéster, fixada a suporte de betão ou metálico.
Fornecimento, colocação e desmontagem de linha de ancoragem horizontal temporal, de fita de poliéster, de 10 m de comprimento, para segurar a um operário, classe C, composta por 2 dispositivos de ancoragem capazes de suportar uma carga de 25 kN, formado cada um deles por fita de poliéster de 35 mm de largura, tensor com mecanismo de bloqueio antirretorno e argola, amortizáveis em 3 utilizações, para fixação a suporte de betão ou metálico de 0,8 a 3,6 m de perímetro e 1 fita de poliéster de 35 mm de largura e 10 m de comprimento, com tensor com mecanismo de bloqueio antirretorno e mosquetão em ambos os extremos, amortizável em 3 utilizações.
Critério de medição de projecto: Número de unidades previstas, segundo Plano de Segurança e Saúde.
Critério de medição de obra: Medir-se-á o número de unidades realmente colocadas segundo especificações do Plano de Segurança e Saúde.

| Código | Un | Descrição | Rendimento | Preço | Importância |
|---|---|---|---|---|---|
| mt50spl200b | Ud | Dispositivo de ancoragem capaz de suportar uma carga de 25 kN, formado por fita de poliéster de 35 mm de largura, tensor com mecanismo de bloqueio antirretorno e argola, amortizável em 3 utilizações, para fixação a suporte de betão ou metálico de 0,8 a 3,6 m de perímetro. (material) | 0.66 | 162656.07 | 107353.006 |
| mt50spl210b | Ud | Fita de poliéster de 35 mm de largura e 10 m de comprimento, com tensor com mecanismo de bloqueio antirretorno e mosquetão em ambos os extremos, amortizável em 3 utilizações. (material) | 0.33 | 140397.87 | 46331.297 |
| mo119 | h | Oficial de 1ª Segurança e Saúde. (mão de obra) | 0.091 | 1028.94 | 93.634 |
| mo120 | h | Operário Segurança e Saúde. (mão de obra) | 0.136 | 581.64 | 79.103 |
| % | % | Custos directos complementares | 2 % | 153857.040 | 3077.141 |
|  |  | Custos directos |  |  | 156934.181 |
