# Passadiço pedonal de circulação

- Propriedade do ficheiro: CYPE Ingenieros S.A.
- Formato: FIEBDC-3/2016
- Programa: Gerador de preços para construção civil. CYPE Ingenieros, S.A.
- Data: 18/04/2024
- Âmbito geográfico: Angola
- Moeda: AOA
- Custos indirectos: 3 %
- IVA: 18 %

## Y Segurança e saúde

### YC Sistemas de protecção colectiva

#### YCM Escadas, palas, passadiços e plataformas

**YCM050** m Passadiço pedonal de circulação.
Protecção de passagem pedonal entre dois pontos da estrutura situados ao mesmo nível, vencendo aberturas de 3 m de comprimento máximo, através de passadiço de circulação de madeira de pinho, de 1,00 m de largura útil, com plataforma formada por pranchões de 20x7,2 cm, cravados, com 400 kg de capacidade de carga, guarda-corpos laterais de 1,00 m de altura formados por rodapés de prancha de 15x5,2 cm, corrimões laterais de tábua de 12x2,7 cm, com travessa lateral de prancha de 15x5,2 cm, tudo fixado com cravos de aço a montantes de madeira de 7x7 cm colocados cada metro ao longo dos laterais da plataforma, amortizável em 3 utilizações, apoiado na estrutura. Inclusive ancoragens e fitas de aço galvanizado para a fixação do passadiço à laje.
Critério de medição de projecto: Comprimento medido segundo Plano de Segurança e Saúde.
Critério de medição de obra: Será medido o comprimento realmente montado segundo especificações do Plano de Segurança e Saúde.

| Código | Un | Descrição | Rendimento | Preço | Importância |
|---|---|---|---|---|---|
| mt50spa050m | m³ | Pranchão de madeira de pinho, dimensões 20x7,2 cm. (material) | 0.024 | 522211.6 | 12533.078 |
| mt50spa050g | m³ | Prancha de madeira de pinho, dimensões 15x5,2 cm. (material) | 0.01 | 505089.92 | 5050.899 |
| mt50spa050a | m³ | Tábua de madeira de pinho, dimensões 12x2,7 cm. (material) | 0.002 | 513650.76 | 1027.302 |
| mt50spa052a | m | Montante de madeira de pinho, de 7x7 cm. (material) | 1.333 | 3081.9 | 4108.173 |
| mt50spa101 | kg | Pregos de aço. (material) | 0.064 | 2225.82 | 142.452 |
| mt08eme051b | m | Fita de aço galvanizado, de fixação. (material) | 0.1 | 54.08 | 5.408 |
| mt26ahi106a | Ud | Ancoragem mecânica tipo parafuso de cabeça escareada com estrela interior de seis pontas para chave Torx, de aço galvanizado, 8x65 15/-/-, de 8 mm de diâmetro e 65 mm de comprimento, para fixação sobre elementos de betão, fissurados ou não fissurados. (material) | 0.5 | 2433.54 | 1216.770 |
| mo119 | h | Oficial de 1ª Segurança e Saúde. (mão de obra) | 0.455 | 1028.94 | 468.168 |
| mo120 | h | Operário Segurança e Saúde. (mão de obra) | 0.227 | 581.64 | 132.032 |
| % | % | Custos directos complementares | 2 % | 24684.282 | 493.686 |
|  |  | Custos directos |  |  | 25177.968 |

Resíduos:
- colocação: mt50spa050m Pranchão de madeira de pinho, dimensões 20x7,2 cm; factor de resíduo 1
- colocação: mt50spa050g Prancha de madeira de pinho, dimensões 15x5,2 cm; factor de resíduo 1
- colocação: mt50spa050a Tábua de madeira de pinho, dimensões 12x2,7 cm; factor de resíduo 1
- colocação: mt50spa052a Montante de madeira de pinho, de 7x7 cm; factor de resíduo 1
- colocação: mt50spa101 Pregos de aço; factor de resíduo 0.0045
- colocação: mt08eme051b Fita de aço galvanizado, de fixação; factor de resíduo 1
- colocação: mt26ahi106a; factor de resíduo 0.0188

## Recursos

**mt50spa050m** m³ Pranchão de madeira de pinho, dimensões 20x7,2 cm
Dados técnicos: Custo energético 78108.000 MJ; Emissão de CO2 -1069.500 kg; Código LER 17 02 01; Massa do elemento 575 kg; Volume 0.522727 m3

**mt50spa050g** m³ Prancha de madeira de pinho, dimensões 15x5,2 cm
Dados técnicos: Custo energético 78108.000 MJ; Emissão de CO2 -1069.500 kg; Código LER 17 02 01; Massa do elemento 575 kg; Volume 0.522727 m3

**mt50spa050a** m³ Tábua de madeira de pinho, dimensões 12x2,7 cm
Dados técnicos: Custo energético 78108.000 MJ; Emissão de CO2 -1069.500 kg; Código LER 17 02 01; Massa do elemento 575 kg; Volume 0.522727 m3

**mt50spa052a** m Montante de madeira de pinho, de 7x7 cm
Dados técnicos: Custo energético 382.729 MJ; Emissão de CO2 -5.241 kg; Código LER 17 02 01; Massa do elemento 2.8175 kg; Volume 0.002561 m3

**mt50spa101** kg Pregos de aço
Dados técnicos: Custo energético 9.830 MJ; Emissão de CO2 0.510 kg; Código LER 17 04 05; Massa do elemento 1 kg; Volume 0.000476 m3

**mt08eme051b** m Fita de aço galvanizado, de fixação
Dados técnicos: Custo energético 3.93e-05 MJ; Emissão de CO2 2.04e-06 kg; Código LER 17 04 05; Massa do elemento 0.000004 kg

**mt26ahi106a** Ud Ancoragem mecânica tipo parafuso de cabeça escareada com estrela interior de seis pontas para chave Torx
Dados técnicos: Custo energético 3.050 MJ; Emissão de CO2 0.184 kg; Código LER 17 04 05; Massa do elemento 0.025 kg; Volume 0.000012 m3
Resíduos:
- embalagem: re170203 Plástico. (componente de resíduo); rendimento 0.025 kg; Código LER 17 02 03; Massa do elemento 1 kg; Volume 0.001667 m3
