# Passadiço pedonal em consola de protecção perimetral de cobertura com beirado

- Propriedade do ficheiro: CYPE Ingenieros S.A.
- Formato: FIEBDC-3/2016
- Programa: Gerador de preços para construção civil. CYPE Ingenieros, S.A.
- Data: 18/04/2024
- Âmbito geográfico: Angola
- Moeda: AOA
- Custos indirectos: 3 %
- IVA: 18 %

## Y Segurança e saúde

### YC Sistemas de protecção colectiva

#### YCN Passadiços em coberturas inclinadas

**YCN030** m Passadiço pedonal em consola de protecção perimetral de cobertura com beirado.
Protecção perimetral de cobertura com beirado através de passadiço pedonal em consola, de 0,60 m de largura útil, formada por: plataforma de chapa perfurada de aço galvanizado com perfurações redondas paralelas de diâmetro 8 mm, amortizável em 20 utilizações; travessa principal de tubo de aço de 25 mm de diâmetro e 2500 mm de comprimento, amortizável em 150 utilizações; travessa intermédia de tubo de aço de 25 mm de diâmetro e 2500 mm de comprimento, amortizável em 150 utilizações; rodapé metálico de 3 m de comprimento, que tenha o bordo superior pelo menos 15 cm por cima da superfície de trabalho, amortizável em 150 utilizações e prumo de segurança, composto por tubo rectangular metálico de 1,9 m de comprimento e uma base fixa formada por placa metálica para a fixação ao paramento, tubo rectangular metálico com perfurações para permitir o deslocamento do tubo vertical e tubo metálico de reforço para estabilizar a base, separados entre si uma distância máxima de 1,4 m, amortizáveis em 20 utilizações. Inclusive peças especiais de princípio e final de tramo e anilhas para a fixação da plataforma aos suportes.
Critério de medição de projecto: Comprimento medido segundo Plano de Segurança e Saúde.
Critério de medição de obra: Será medido o comprimento realmente montado segundo especificações do Plano de Segurança e Saúde.

| Código | Un | Descrição | Rendimento | Preço | Importância |
|---|---|---|---|---|---|
| mt26aha010a | m² | Chapa perfurada de aço galvanizado, com perfurações redondas paralelas de diâmetro 8 mm. Painéis de 2000x1000x1,5 mm. (material) | 0.03 | 25967.9 | 779.037 |
| mt50spb090d | Ud | Prumo de segurança, composto por tubo rectangular metálico de 50x30 mm e 1,9 m de comprimento e uma base fixa formada por placa metálica para a fixação ao paramento, tubo rectangular metálico com perfurações para permitir o deslocamento do tubo vertical e tubo metálico de reforço para estabilizar a base. (material) | 0.051 | 178356.67 | 9096.190 |
| mt50spb050b | Ud | Travessa para prumo, de tubo de aço pintado em forno em epóxi-poliéster, de 25 mm de diâmetro e 1400 mm de comprimento. (material) | 0.019 | 5136.51 | 97.594 |
| mt50spb070 | Ud | Rodapé metálico de 3 m de comprimento e 150 mm de altura, pintado em forno em epóxi-poliéster. (material) | 0.002 | 28610.35 | 57.221 |
| mo119 | h | Oficial de 1ª Segurança e Saúde. (mão de obra) | 0.758 | 1028.94 | 779.937 |
| mo120 | h | Operário Segurança e Saúde. (mão de obra) | 0.758 | 581.64 | 440.883 |
| % | % | Custos directos complementares | 2 % | 11250.862 | 225.017 |
|  |  | Custos directos |  |  | 11475.879 |

Resíduos:
- colocação: mt50spb090d; factor de resíduo 1
- colocação: mt50spb050b Travessa para prumo, de tubo de aço pintado em forno em epóxi-poliéster, de 25 mm de diâmetro e 1400 mm de comprimento; factor de resíduo 1
- colocação: mt50spb070 Rodapé metálico de 3 m de comprimento e 150 mm de altura, pintado em forno em epóxi-poliéster; factor de resíduo 1

## Recursos

**mt50spb090d** Ud Prumo de segurança
Dados técnicos: Custo energético 176.940 MJ; Emissão de CO2 9.180 kg; Código LER 17 04 05; Massa do elemento 18 kg; Volume 0.008571 m3

**mt50spb050b** Ud Travessa para prumo, de tubo de aço pintado em forno em epóxi-poliéster, de 25 mm de diâmetro e 1400 mm de comprimento
Dados técnicos: Custo energético 12.779 MJ; Emissão de CO2 0.663 kg; Código LER 17 04 05; Massa do elemento 1.3 kg; Volume 0.000619 m3

**mt50spb070** Ud Rodapé metálico de 3 m de comprimento e 150 mm de altura, pintado em forno em epóxi-poliéster
Dados técnicos: Custo energético 88.470 MJ; Emissão de CO2 4.590 kg; Código LER 17 04 05; Massa do elemento 9 kg; Volume 0.004286 m3
