# Cerca móvel com porta incorporada

- Propriedade do ficheiro: CYPE Ingenieros S.A.
- Formato: FIEBDC-3/2016
- Programa: Gerador de preços para construção civil. CYPE Ingenieros, S.A.
- Data: 18/04/2024
- Âmbito geográfico: Angola
- Moeda: AOA
- Custos indirectos: 3 %
- IVA: 18 %

## Y Segurança e saúde

### YC Sistemas de protecção colectiva

#### YCR Vedação provisória de terreno

**YCR035** Ud Cerca móvel com porta incorporada.
Cerca móvel de 3,50x2,00 m, colocado em vedação provisória de terreno, formado por painel de malha electrossoldada com dobras de reforço, de 200x100 mm de espaçamento da malha, com arames horizontais de 5 mm de diâmetro e verticais de 4 mm, soldados nos extremos a postes verticais de 40 mm de diâmetro, acabamento galvanizado, com porta incorporada para acesso pedonal, de uma folha, de 0,90x2,00 m, com linguetas para cadeado, amortizável em 5 utilizações e bases pré-fabricadas de betão, de 65x24x12 cm, com 8 orifícios, para suporte dos postes, amortizáveis em 5 utilizações, fixadas ao pavimento com placas de 20x4 mm e buchas de expansão de aço.
Critério de medição de projecto: Número de unidades previstas, segundo Plano de Segurança e Saúde.
Critério de medição de obra: Medir-se-á o número de unidades realmente colocadas segundo especificações do Plano de Segurança e Saúde.

| Código | Un | Descrição | Rendimento | Preço | Importância |
|---|---|---|---|---|---|
| mt50spv021 | Ud | Cerca móvel de 3,50x2,00 m, formada por painel de malha electrossoldada com dobras de reforço, de 200x100 mm de espaçamento da malha, com arames horizontais de 5 mm de diâmetro e verticais de 4 mm de diâmetro, soldados nos extremos a postes verticais de 40 mm de diâmetro, acabamento galvanizado, com porta incorporada para acesso pedonal, de uma folha, de 0,90x2,00 m, incluindo argolas para união de postes e lingueta para cadeado. (material) | 0.2 | 343187.2 | 68637.440 |
| mt50spv025 | Ud | Base pré-fabricada de betão, de 65x24x12 cm, com 8 orifícios, reforçada com varões de aço, para suporte de cerca móvel. (material) | 0.4 | 8218.42 | 3287.368 |
| mt07ala111ba | m | Placa de aço laminado EN 10025 S275JR, em perfil plano laminado a quente, de 20x4 mm, para aplicações estruturais. (material) | 0.48 | 330.27 | 158.530 |
| mt26aaa023a | Ud | Ancoragem mecânica com bucha de expansão de aço galvanizado, porca e anilha. (material) | 0.96 | 1747.84 | 1677.926 |
| mo119 | h | Oficial de 1ª Segurança e Saúde. (mão de obra) | 0.152 | 1028.94 | 156.399 |
| mo120 | h | Operário Segurança e Saúde. (mão de obra) | 0.304 | 581.64 | 176.819 |
| % | % | Custos directos complementares | 2 % | 74094.482 | 1481.890 |
|  |  | Custos directos |  |  | 75576.372 |

Resíduos:
- colocação: mt50spv021; factor de resíduo 1
- colocação: mt50spv025 Base pré-fabricada de betão, de 65x24x12 cm, com 8 orifícios, reforçada com varões de aço, para suporte de cerca móvel; factor de resíduo 0.0198675
- colocação: mt07ala111ba Placa de aço laminado EN 10025 S275JR, em perfil plano laminado a quente, de 20x4 mm, para aplicações estruturais; factor de resíduo 0.015

## Recursos

**mt50spv021** Ud Cerca móvel de 3,50x2,00 m
Dados técnicos: Custo energético 245.750 MJ; Emissão de CO2 12.750 kg; Código LER 17 04 05; Massa do elemento 25 kg; Volume 0.011905 m3

**mt50spv025** Ud Base pré-fabricada de betão, de 65x24x12 cm, com 8 orifícios, reforçada com varões de aço, para suporte de cerca móvel
Dados técnicos: Custo energético 2.044 MJ; Emissão de CO2 5.257 kg; Código LER 17 01 01; Massa do elemento 35 kg; Volume 0.023333 m3
Resíduos:
- embalagem: re170201 Madeira. (componente de resíduo); rendimento 0.005 kg; Código LER 17 02 01; Massa do elemento 1 kg; Volume 0.000909 m3
- embalagem: re170203 Plástico. (componente de resíduo); rendimento 0.003 kg; Código LER 17 02 03; Massa do elemento 1 kg; Volume 0.001667 m3

**mt07ala111ba** m Placa de aço laminado EN 10025 S275JR, em perfil plano laminado a quente, de 20x4 mm, para aplicações estruturais
Dados técnicos: Custo energético 6.173 MJ; Emissão de CO2 0.320 kg; Código LER 17 04 05; Massa do elemento 0.628 kg; Volume 0.000299 m3

**mt26aaa023a** Ud Ancoragem mecânica com bucha de expansão de aço galvanizado, porca e anilha
Dados técnicos: Custo energético 0.725 MJ; Emissão de CO2 0.071 kg; Código LER 17 04 05; Massa do elemento 0.025 kg; Volume 0.000012 m3
Resíduos:
- embalagem: re150101 Embalagens de papel e cartão. (componente de resíduo); rendimento 0.002 kg; Código LER 15 01 01; Massa do elemento 1 kg; Volume 0.001333 m3
- embalagem: re170203 Plástico; rendimento 0.001 kg
