# Capacete

- Propriedade do ficheiro: CYPE Ingenieros S.A.
- Formato: FIEBDC-3/2016
- Programa: Gerador de preços para construção civil. CYPE Ingenieros, S.A.
- Data: 26/10/2024
- Âmbito geográfico: Angola
- Moeda: AOA
- Custos indirectos: 3 %
- IVA: 18 %

## Y Segurança e saúde

### YI Equipamentos de protecção individual

#### YIC Para a cabeça

**YIC010** Ud Capacete.
Capacete contra golpes, destinado a proteger o utilizador dos efeitos de golpes da sua cabeça contra objectos duros e imóveis, amortizável em 10 utilizações.
Critério de medição de projecto: Número de unidades previstas, segundo Plano de Segurança e Saúde.
Critério de medição de obra: Será medido o número de unidades realmente fornecidas segundo especificações do Plano de Segurança e Saúde.

| Código | Un | Descrição | Rendimento | Preço | Importância |
|---|---|---|---|---|---|
| mt50epc010hj | Ud | Capacete contra golpes, EPI de categoria II, segundo EN 812, cumprindo todos os requisitos de segurança segundo a Portaria n.º 1131/93. (material) | 0.1 | 4107.09 | 410.709 |
| % | % | Custos directos complementares | 2 % | 410.709 | 8.214 |
|  |  | Custos directos |  |  | 418.923 |
