# Ramal de ligação provisório à instalação provisória pré-fabricada de obra

- Propriedade do ficheiro: CYPE Ingenieros S.A.
- Formato: FIEBDC-3/2016
- Programa: Gerador de preços para construção civil. CYPE Ingenieros, S.A.
- Data: 18/04/2024
- Âmbito geográfico: Angola
- Moeda: AOA
- Custos indirectos: 3 %
- IVA: 18 %

## Y Segurança e saúde

### YP Instalações provisórias de higiene e bem-estar

#### YPA Ligações às instalações provisórias pré-fabricadas

**YPA010** Ud Ramal de ligação provisório à instalação provisória pré-fabricada de obra.
Ramal de ligação provisório de saneamento enterrada à instalação provisória pré-fabricada de obra. Inclusive ligação à rede geral municipal, até uma distância máxima de 8 m.
Inclui: Escavação manual das valas e remoção de terras soltas do fundo. Implantação do traçado do ramal de ligação. Disposição doa tubos. Descarga da areia no fundo da vala. Colocação dos colectores. Montagem, ligação e verificação do seu correcto funcionamento. Reposição do pavimento com betão simples. Desmontagem do conjunto.
Critério de medição de projecto: Número de unidades previstas, segundo Plano de Segurança e Saúde.
Critério de medição de obra: Medir-se-á o número de unidades realmente executadas segundo especificações do Plano de Segurança e Saúde.

| Código | Un | Descrição | Rendimento | Preço | Importância |
|---|---|---|---|---|---|
| mt50ica010b | Ud | Ramal de ligação provisório de saneamento à instalação provisória pré-fabricada de obra. (material) | 1 | 707468.31 | 707468.310 |
| % | % | Custos directos complementares | 2 % | 707468.310 | 14149.366 |
|  |  | Custos directos |  |  | 721617.676 |
