# Fita bicolor

- Propriedade do ficheiro: CYPE Ingenieros S.A.
- Formato: FIEBDC-3/2016
- Programa: Gerador de preços para construção civil. CYPE Ingenieros, S.A.
- Data: 18/04/2024
- Âmbito geográfico: Angola
- Moeda: AOA
- Custos indirectos: 3 %
- IVA: 18 %

## Y Segurança e saúde

### YS Sinalização provisória de obras

#### YSB Balizamento

**YSB050** m Fita bicolor.
Fornecimento, colocação e desmontagem de fita para balizamento, de material plástico, de 8 cm de largura e 0,05 mm de espessura, impressa em ambas as faces em faixas de cor amarelo e preto, fixada num suporte existente (não incluído neste preço).
Critério de medição de projecto: Comprimento medido segundo Plano de Segurança e Saúde.
Critério de medição de obra: Será medido o comprimento realmente montado segundo especificações do Plano de Segurança e Saúde.

| Código | Un | Descrição | Rendimento | Preço | Importância |
|---|---|---|---|---|---|
| mt50bal010b | m | Fita para balizamento, de material plástico, de 8 cm de largura e 0,05 mm de espessura, impressa em ambas as faces em faixas de cor amarelo e preto. (material) | 1.1 | 171.22 | 188.342 |
| mo120 | h | Operário Segurança e Saúde. (mão de obra) | 0.099 | 581.64 | 57.582 |
| % | % | Custos directos complementares | 2 % | 245.924 | 4.918 |
|  |  | Custos directos |  |  | 250.842 |

Resíduos:
- colocação: mt50bal010b; factor de resíduo 1

## Recursos

**mt50bal010b** m Fita para balizamento
Dados técnicos: Custo energético 0.581 MJ; Emissão de CO2 0.029 kg; Código LER 17 02 03; Massa do elemento 0.006 kg; Volume 0.00001 m3
