# Fita bicolor

- Propriedade do ficheiro: CYPE Ingenieros S.A.
- Formato: FIEBDC-3/2016
- Programa: Gerador de preços para construção civil. CYPE Ingenieros, S.A.
- Data: 18/04/2024
- Âmbito geográfico: Angola
- Moeda: AOA
- Custos indirectos: 3 %
- IVA: 18 %

## Y Segurança e saúde

### YS Sinalização provisória de obras

#### YSB Balizamento

**YSB050** m Fita bicolor.
Fornecimento, colocação e desmontagem de fita adesiva e reflectora para balizamento, de material plástico, de 10 cm de largura e 0,1 mm de espessura, impressa em faixas de cor amarelo e preto.
Critério de medição de projecto: Comprimento medido segundo Plano de Segurança e Saúde.
Critério de medição de obra: Será medido o comprimento realmente montado segundo especificações do Plano de Segurança e Saúde.

| Código | Un | Descrição | Rendimento | Preço | Importância |
|---|---|---|---|---|---|
| mt50bal010l | m | Fita adesiva e reflectora para balizamento, de material plástico, de 10 cm de largura e 0,1 mm de espessura, impressa em faixas de cor amarelo e preto. (material) | 1.05 | 5273.48 | 5537.154 |
| mo120 | h | Operário Segurança e Saúde. (mão de obra) | 0.076 | 581.64 | 44.205 |
| % | % | Custos directos complementares | 2 % | 5581.359 | 111.627 |
|  |  | Custos directos |  |  | 5692.986 |

Resíduos:
- colocação: mt50bal010l; factor de resíduo 1

## Recursos

**mt50bal010l** m Fita adesiva e reflectora para balizamento
Dados técnicos: Custo energético 2.209 MJ; Emissão de CO2 0.110 kg; Código LER 17 02 03; Massa do elemento 0.0228 kg; Volume 0.000038 m3
