# Desmontagem de caldeira, para substituição por equipamento com melhor eficiência energética

- Propriedade do ficheiro: CYPE Ingenieros S.A.
- Formato: FIEBDC-3/2016
- Programa: Gerador de preços para construção civil. CYPE Ingenieros, S.A.
- Data: 18/04/2024
- Âmbito geográfico: Angola
- Moeda: AOA
- Custos indirectos: 3 %
- IVA: 18 %

## Z Reabilitação energética

### ZC Aquecimento, climatização e A.Q.S.

#### ZCD Desmontagem de equipamento existente

**ZCD020** Ud Desmontagem de caldeira, para substituição por equipamento com melhor eficiência energética.
Desmontagem de caldeira eléctrica e dos seus componentes, de 200 kW de potência calorífica máxima, com meios manuais e mecânicos.
Inclui: Desmontagem do elemento. Obturação das tubagens ligadas ao elemento. Remoção e armazenamento do material desmontado. Limpeza dos restos da obra. Carga mecânica do material desmontado e restos da obra para camião ou contentor.
Critério de medição de projecto: Número de unidades previstas, segundo documentação gráfica de Projecto.
Critério de medição de obra: Será medido o número de unidades realmente desmontadas segundo especificações de Projecto.

| Código | Un | Descrição | Rendimento | Preço | Importância |
|---|---|---|---|---|---|
| mq04cag010a | h | Camião com grua de carga máxima 6 t. (equipamento) | 2.318 | 14565.29 | 33762.342 |
| mo004 | h | Oficial de 1ª instalador de aquecimento. (mão de obra) | 3.205 | 1057.3 | 3388.647 |
| mo103 | h | Ajudante de instalador de aquecimento. (mão de obra) | 3.205 | 603.82 | 1935.243 |
| mo113 | h | Operário não qualificado construção. (mão de obra) | 1.202 | 581.64 | 699.131 |
| % | % | Custos directos complementares | 2 % | 39785.363 | 795.707 |
|  |  | Custos directos |  |  | 40581.070 |

Resíduos:
- demolição: ruo170407 Mistura de metais. (componente de resíduo); rendimento 175.5 kg; Código LER 17 04 07; Massa do elemento 1 kg; Volume 0.000667 m3
- demolição: ruo170904 Mistura de resíduos de construção e demolição não abrangidos em 17 09 01, 17 09 02 e 17 09 03. (componente de resíduo); rendimento 19.5 kg; Código LER 17 09 04; Massa do elemento 1 kg; Volume 0.000667 m3
