# Equipamento de ar condicionado com unidade interior de tecto com descarga directa, sistema ar-ar split 1x1

- Propriedade do ficheiro: CYPE Ingenieros S.A.
- Formato: FIEBDC-3/2016
- Programa: Gerador de preços para construção civil. CYPE Ingenieros, S.A.
- Data: 18/04/2024
- Âmbito geográfico: Angola
- Moeda: AOA
- Custos indirectos: 3 %
- IVA: 18 %

## Z Reabilitação energética

### ZC Aquecimento, climatização e A.Q.S.

#### ZCM Unidades autónomas de climatização

**ZCM035** Ud Equipamento de ar condicionado com unidade interior de tecto com descarga directa, sistema ar-ar split 1x1.
Reabilitação energética de edifício através da colocação, em substituição de equipamento existente, de equipamento de ar condicionado, sistema ar-ar split 1x1, para gás R-32, bomba de calor, alimentação monofásica (230V/50Hz), potência frigorífica nominal 4 kW (temperatura de bolbo seco no interior 27°C, temperatura de bolbo húmido no interior 19°C, temperatura de bolbo seco no exterior 35°C, temperatura de bolbo húmido no exterior 24°C), potência calorífica nominal 4,5 kW (temperatura de bolbo seco no interior 20°C, temperatura de bolbo húmido no exterior 6°C), SEER 6,5 (classe A++), SCOP 4,1 (classe A+), EER 3,92 (classe A), COP 4,09 (classe A), formado por uma unidade interior de tecto com descarga directa, de 210x1070x690 mm, nível sonoro (velocidade baixa) 31 dBA, caudal de ar (velocidade elevada) 780 m³/h, com filtro, sistema de inclinação de seis posições da aleta e controlo sem fios, e uma unidade exterior, de 640x800x290 mm, nível sonoro 50 dBA e caudal de ar 2160 m³/h, com controlo de condensação. Inclusive elementos anti-vibratórios e suportes de parede para apoio da unidade exterior.
Critérios considerados na determinação do preço da unidade de obra: O preço não inclui a canalização nem a cablagem eléctrica de alimentação.
Inclui: Implantação das unidades. Colocação e fixação da unidade interior. Colocação e fixação da unidade exterior. Ligação às linhas frigoríficas. Ligação à rede eléctrica. Ligação à rede de drenagem. Colocação em funcionamento.
Critério de medição de projecto: Número de unidades previstas, segundo documentação gráfica de Projecto.
Critério de medição de obra: Medir-se-á o número de unidades realmente executadas segundo especificações de Projecto.

| Código | Un | Descrição | Rendimento | Preço | Importância |
|---|---|---|---|---|---|
| mt42mhi050aba | Ud | Equipamento de ar condicionado, sistema ar-ar split 1x1, para gás R-32, bomba de calor, alimentação monofásica (230V/50Hz), potência frigorífica nominal 4 kW (temperatura de bolbo seco no interior 27°C, temperatura de bolbo húmido no interior 19°C, temperatura de bolbo seco no exterior 35°C, temperatura de bolbo húmido no exterior 24°C), potência calorífica nominal 4,5 kW (temperatura de bolbo seco no interior 20°C, temperatura de bolbo húmido no exterior 6°C), SEER 6,5 (classe A++), SCOP 4,1 (classe A+), EER 3,92 (classe A), COP 4,09 (classe A), formado por uma unidade interior de tecto com descarga directa, de 210x1070x690 mm, nível sonoro (velocidade baixa) 31 dBA, caudal de ar (velocidade elevada) 780 m³/h, com filtro, sistema de inclinação de seis posições da aleta e controlo sem fios, e uma unidade exterior, de 640x800x290 mm, nível sonoro 50 dBA e caudal de ar 2160 m³/h, com controlo de condensação. (material) | 1 | 2102936.14 | 2102936.140 |
| mt42www085 | Ud | Kit de suportes de parede, formado por conjunto de esquadras de 50x45 cm e quatro amortecedores de borracha, com as correspondentes buchas, parafusos, porcas e anilhas. (material) | 1 | 22472.23 | 22472.230 |
| mo005 | h | Oficial de 1ª instalador de ar condicionado. (mão de obra) | 2.815 | 1057.3 | 2976.300 |
| mo104 | h | Ajudante de instalador de ar condicionado. (mão de obra) | 2.815 | 603.82 | 1699.753 |
| % | % | Custos directos complementares | 2 % | 2130084.423 | 42601.688 |
|  |  | Custos directos |  |  | 2172686.111 |
