# Unidade ar-água bomba de calor reversível, para instalação no exterior

- Propriedade do ficheiro: CYPE Ingenieros S.A.
- Formato: FIEBDC-3/2016
- Programa: Gerador de preços para construção civil. CYPE Ingenieros, S.A.
- Data: 18/04/2024
- Âmbito geográfico: Angola
- Moeda: AOA
- Custos indirectos: 3 %
- IVA: 18 %

## Z Reabilitação energética

### ZC Aquecimento, climatização e A.Q.S.

#### ZCV Unidades centrais de climatização

**ZCV010** Ud Unidade ar-água bomba de calor reversível, para instalação no exterior.
Reabilitação energética de edifício através da colocação, em substituição de equipamento existente, de bomba de calor reversível, ar-água, potência frigorífica nominal de 19,5 kW (temperatura de entrada do ar: 35°C; temperatura de saída da água: 7°C, salto térmico: 5°C), potência calorífica nominal de 21,8 kW (temperatura húmida de entrada do ar: 6°C; temperatura de saída da água: 45°C), com grupo hidráulico (vaso de expansão de 12 l, pressão nominal disponível de 102 kPa) e depósito de inércia de 100 l, caudal de água nominal de 3,4 m³/h, caudal de ar nominal de 10000 m³/h e potência sonora de 73,8 dBA; com interruptor de caudal, filtro, termomanómetros, válvula de segurança regulada a 4 bar e purgador automático de ar, com refrigerante R-410A, para instalação no exterior. Totalmente montada, ligada e colocada em funcionamento pela empresa instaladora para a verificação do seu correcto funcionamento.
Inclui: Implantação da unidade. Colocação e fixação da unidade e respectivos acessórios. Ligação com as redes de abastecimento de água, eléctrica e de recolha de condensados. Colocação em funcionamento.
Critério de medição de projecto: Número de unidades previstas, segundo documentação gráfica de Projecto.
Critério de medição de obra: Medir-se-á o número de unidades realmente executadas segundo especificações de Projecto.

| Código | Un | Descrição | Rendimento | Preço | Importância |
|---|---|---|---|---|---|
| mt42bcc120fea | Ud | Bomba de calor reversível, ar-água, potência frigorífica nominal de 19,5 kW (temperatura de entrada do ar: 35°C; temperatura de saída da água: 7°C, salto térmico: 5°C), potência calorífica nominal de 21,8 kW (temperatura húmida de entrada do ar: 6°C; temperatura de saída da água: 45°C), com grupo hidráulico (vaso de expansão de 12 l, pressão nominal disponível de 102 kPa) e depósito de inércia de 100 l, caudal de água nominal de 3,4 m³/h, caudal de ar nominal de 10000 m³/h e potência sonora de 73,8 dBA; com interruptor de caudal, filtro, termomanómetros, válvula de segurança regulada a 4 bar e purgador automático de ar. (material) | 1 | 8413042.970000001 | 8413042.970 |
| mt37www050e | Ud | União anti-vibração, de borracha, com rosca de 1 1/4", para uma pressão máxima de funcionamento de 10 bar. (material) | 2 | 44195.37 | 88390.740 |
| mo005 | h | Oficial de 1ª instalador de ar condicionado. (mão de obra) | 12.853 | 1057.3 | 13589.477 |
| mo104 | h | Ajudante de instalador de ar condicionado. (mão de obra) | 12.853 | 603.82 | 7760.898 |
| % | % | Custos directos complementares | 2 % | 8522784.085 | 170455.682 |
|  |  | Custos directos |  |  | 8693239.767 |

## Recursos

**mt42bcc120fea** Ud Bomba de calor reversível
Dados técnicos: Custo energético 6569.447 MJ; Emissão de CO2 385.599 kg
Resíduos:
- embalagem: re150101 Embalagens de papel e cartão. (componente de resíduo); rendimento 2.863 kg; Código LER 15 01 01; Massa do elemento 1 kg; Volume 0.001333 m3
- embalagem: re170201 Madeira. (componente de resíduo); rendimento 0.691 kg; Código LER 17 02 01; Massa do elemento 1 kg; Volume 0.000909 m3

**mt37www050e** Ud União anti-vibração, de borracha, com rosca de 1 1/4", para uma pressão máxima de funcionamento de 10 bar
Dados técnicos: Custo energético 185.212 MJ; Emissão de CO2 16.468 kg
Resíduos:
- embalagem: re150101 Embalagens de papel e cartão; rendimento 0.072 kg
