# Banheira de aço "ROCA"

- Propriedade do ficheiro: CYPE INGENIEROS, S.A.
- Formato: FIEBDC-3/2002
- Âmbito geográfico: Angola
- Moeda: AOA
- Custos indirectos: 3.00 %
- IVA: 18.00 %

## S Equipamentos fixos e sinalização

### SA Aparelhos sanitários

#### SAB Banheiras

**SAB020** Ud Banheira de aço "ROCA".
Banheira rectangular de chapa de aço, modelo Contesa "ROCA", cor Blanco, de 1700x700x400 mm, equipada com torneira monocomando mural para banheira/chuveiro, com cartucho cerâmico, acabamento cromado, modelo Thesis. Inclusive silicone para enchimento de juntas.
Inclui: Marcação. Colocação e fixação do aparelho. Montagem do elemento de drenagem. Ligação à rede de drenagem. Montagem da torneira. Ligação às redes de água fria e quente. Verificação do seu correcto funcionamento. Vedação de juntas.
Critério de medição de projecto: Número de unidades previstas, segundo documentação gráfica de Projecto.
Critério de medição de obra: Medir-se-á o número de unidades realmente colocadas segundo especificações de Projecto.

| Código | Un | Descrição | Rendimento | Preço | Importância |
|---|---|---|---|---|---|
| mt30bcr009a | Ud | Banheira rectangular de chapa de aço, modelo Contesa "ROCA", cor Blanco, de 1700x700x400 mm, segundo EN 14516. (material) | 1.000 | 169329.94 | 169329.94 |
| mt31gmo024a | Ud | Torneira monocomando mural para banheira/chuveiro, com cartucho cerâmico, acabamento cromado, modelo Thesis "ROCA", composta de misturador de banheira/chuveiro com cano e suporte de chuveiro integrado, inversor automático banheira/chuveiro e equipamento de chuveiro formado por chuveiro de mão e tubo flexível de 1,70 m de latão cromado, segundo EN 1287. (material) | 1.000 | 499860.61 | 499860.61 |
| mt30dba020 | Ud | Escoamento automático de latão-cobre para banheira, acabamento cromado. (material) | 1.000 | 155764.76 | 155764.76 |
| mt30www005 | Ud | Cartucho de 300 ml de silicone ácida monocomponente, fungicida, para vedação de juntas em ambientes húmidos. (material) | 0.036 | 9265.83 | 333.57 |
| mo008 | h | Oficial de 1ª canalizador. (mão de obra) | 1.634 | 1084.69 | 1772.38 |
| % | % | Custos directos complementares | 2 % | 827061.26 | 16541.23 |
|  |  | Custos directos |  |  | 843602.49 |
