# Isolamento termo-acústico interior de condutas metálicas

- Propriedade do ficheiro: CYPE INGENIEROS, S.A.
- Formato: FIEBDC-3/2002
- Âmbito geográfico: Angola
- Moeda: AOA
- Custos indirectos: 3.00 %
- IVA: 18.00 %

## N Isolamentos e impermeabilizações

### NA Isolamentos térmicos

#### NAC Condutas metálicas

**NAC015** m² Isolamento termo-acústico interior de condutas metálicas.
Isolamento termo-acústico interior para conduta metálica rectangular de climatização, realizado com manta de lã de vidro Climliner Roll G1 "ISOVER", segundo NP EN 14303, revestida pela face à vista no interior da conduta com tecido Neto (tecido de vidro de alta resistência mecânica), de 25 mm de espessura, resistência térmica 0,78 m²°C/W, condutibilidade térmica 0,032 W/(m°C), fixado com adesivo ignífugo. Inclusive, elementos de fixação ao interior da conduta.
Inclui: Limpeza e preparação da superfície suporte. Corte do isolamento. Colocação do isolamento. Fixação do isolamento.
Critério de medição de projecto: Superfície medida segundo documentação gráfica de Projecto.
Critério de medição de obra: Medir-se-á a superfície realmente executada segundo especificações de Projecto.

| Código | Un | Descrição | Rendimento | Preço | Importância |
|---|---|---|---|---|---|
| mt42coi100db | m² | Manta de lã de vidro Climliner Roll G1 "ISOVER", segundo NP EN 14303, revestida pela face à vista no interior da conduta com tecido Neto (tecido de vidro de alta resistência mecânica), de 25 mm de espessura, resistência térmica 0,78 m²°C/W, condutibilidade térmica 0,032 W/(m°C), Euroclasse A2-s1, d0 de reacção ao fogo segundo NP EN 13501-1, com código de designação MW-EN 14303-T2, com adesivo ignífugo e elementos de fixação ao interior da conduta. (material) | 1.100 | 16060.77 | 17666.85 |
| mo054 | h | Oficial de 1ª montador de isolamentos. (mão de obra) | 0.197 | 1132.39 | 223.08 |
| mo101 | h | Ajudante de montador de isolamentos. (mão de obra) | 0.197 | 647.80 | 127.62 |
| % | % | Custos directos complementares | 2 % | 18017.55 | 360.35 |
|  |  | Custos directos |  |  | 18377.90 |
