# Impermeabilização líquida de cornija ou beirado

- Propriedade do ficheiro: CYPE INGENIEROS, S.A.
- Formato: FIEBDC-3/2002
- Âmbito geográfico: Angola
- Moeda: AOA
- Custos indirectos: 3.00 %
- IVA: 18.00 %

## N Isolamentos e impermeabilizações

### NL Impermeabilizações líquidas

#### NLF Fachadas

**NLF005** m² Impermeabilização líquida de cornija ou beirado.
Impermeabilização líquida de cornija ou beirado de betão armado, com três demãos de revestimento elástico impermeabilizante Weberdry Easy Roof "WEBER", cor cinzento, composto de polímeros sintéticos em dispersão, cargas e pigmentos minerais e fibras, 2,25 kg/m², sobre argamassa de cimento, confeccionada em obra, com aditivo hidrófugo, dosificação 1:6, com pendente de 1% a 5%, acabamento afagado.
Inclui: Derramamento, espalhamento e nivelamento da camada de argamassa de formação de pendentes. Aplicação do impermeabilizante.
Critério de medição de projecto: Superfície medida segundo documentação gráfica de Projecto.
Critério de medição de obra: Medir-se-á a superfície realmente executada segundo especificações de Projecto.

| Código | Un | Descrição | Rendimento | Preço | Importância |
|---|---|---|---|---|---|
| mt28mic030k | kg | Revestimento elástico impermeabilizante Weberdry Easy Roof "WEBER", cor cinzento, composto de polímeros sintéticos em dispersão, cargas e pigmentos minerais e fibras. (material) | 2.250 | 9175.99 | 20645.98 |
| mt08aaa010a | m³ | Água. (material) | 0.006 | 283.51 | 1.70 |
| mt01arg005a | t | Areia de pedreira, para argamassa preparada em obra. (material) | 0.033 | 3024.04 | 99.79 |
| mt08cem000l | kg | Cimento cinzento em sacos. (material) | 5.000 | 18.90 | 94.50 |
| mt08adt010 | kg | Aditivo hidrófugo para impermeabilização de argamassas ou betões. (material) | 0.100 | 226.80 | 22.68 |
| mq06hor010 | h | Betoneira eléctrica com uma capacidade de amassadura de 160 l. (equipamento) | 0.014 | 932.73 | 13.06 |
| op00tal020 |  | Berbequim com misturador. | 0.200 | 0.00 | 0.00 |
| mo032 | h | Oficial de 1ª aplicador de produtos impermeabilizantes. (mão de obra) | 0.341 | 1101.86 | 375.73 |
| mo070 | h | Ajudante de aplicador de produtos impermeabilizantes. (mão de obra) | 0.341 | 647.80 | 220.90 |
| % | % | Custos directos complementares | 2 % | 21474.34 | 429.49 |
|  |  | Custos directos |  |  | 21903.83 |
