# Colector pré-fabricado de distribuição de água para uso doméstico

- Propriedade do ficheiro: CYPE INGENIEROS, S.A.
- Formato: FIEBDC-3/2002
- Âmbito geográfico: Angola
- Moeda: AOA
- Custos indirectos: 3.00 %
- IVA: 18.00 %

## I Instalações

### IC Aquecimento, arrefecimento, climatização e A.Q.S.

#### ICS Sistemas de condução de água

**ICS025** Ud Colector pré-fabricado de distribuição de água para uso doméstico.
Colector de polibutileno (PB), "SAUNIER DUVAL", ligações principais fêmea-macho de 22 mm de diâmetro, com três derivações de 15 mm de diâmetro, alojado em caixa visitável de plástico, de 315x85x315 mm.
Inclui: Marcação. Colocação e fixação da caixa visitável. Montagem das válvulas de corte. Colocação e fixação do colector. Ligação à rede de distribuição. Verificação do seu correcto funcionamento.
Critério de medição de projecto: Número de unidades previstas, segundo documentação gráfica de Projecto.
Critério de medição de obra: Medir-se-á o número de unidades realmente executadas segundo especificações de Projecto.

| Código | Un | Descrição | Rendimento | Preço | Importância |
|---|---|---|---|---|---|
| mt38acg150c | Ud | Caixa visitável de plástico, de 315x85x315 mm, com abraçadeiras de 1" e porta, para encastrar. (material) | 1.000 | 21027.26 | 21027.26 |
| mt37als010z | Ud | Colector de polibutileno (PB), "SAUNIER DUVAL", ligações principais fêmea-macho de 22 mm de diâmetro, com três derivações de 15 mm de diâmetro, segundo EN ISO 15876-3. (material) | 2.000 | 14726.49 | 29452.98 |
| mt37sve010c | Ud | Válvula de esfera de latão niquelado para enroscar de 3/4". (material) | 2.000 | 9023.80 | 18047.60 |
| mt38www012 | Ud | Material auxiliar para instalações de aquecimento e A.Q.S. (material) | 1.000 | 2594.43 | 2594.43 |
| mo004 | h | Oficial de 1ª instalador de aquecimento. (mão de obra) | 0.369 | 1132.39 | 417.85 |
| mo103 | h | Ajudante de instalador de aquecimento. (mão de obra) | 0.369 | 646.62 | 238.60 |
| % | % | Custos directos complementares | 2 % | 71778.72 | 1435.57 |
|  |  | Custos directos |  |  | 73214.29 |
