# Grupo hidráulico com resistência eléctrica para aquecimento

- Propriedade do ficheiro: CYPE Ingenieros S.A.
- Formato: FIEBDC-3/2016
- Programa: Gerador de preços para construção civil. CYPE Ingenieros, S.A.
- Data: 20/06/2025
- Âmbito geográfico: Angola
- Moeda: AOA
- Custos indirectos: 3 %
- IVA: 18 %

## I Instalações

### IC Aquecimento, arrefecimento, climatização e A.Q.S.

#### ICS Sistemas de condução de água

**ICS111** Ud Grupo hidráulico com resistência eléctrica para aquecimento.
Módulo hidráulico mural, com resistência eléctrica para aquecimento, modelo Genia Heater "SAUNIER DUVAL", alimentação a 230V/50 Hz, etapas de potência de 2, 4 e 6 kW, intensidade máxima 30 A, de 500x280x250 mm, com sonda de temperatura.
Inclui: Marcação. Colocação dos componentes do grupo. Ligação e verificação do seu correcto funcionamento.
Critério de medição de projecto: Número de unidades previstas, segundo documentação gráfica de Projecto.
Critério de medição de obra: Medir-se-á o número de unidades realmente executadas segundo especificações de Projecto.

| Código | Un | Descrição | Rendimento | Preço | Importância |
|---|---|---|---|---|---|
| mt38ghs020b | Ud | Módulo hidráulico mural, com resistência eléctrica para aquecimento, modelo Genia Heater "SAUNIER DUVAL", alimentação a 230V/50 Hz, etapas de potência de 2, 4 e 6 kW, intensidade máxima 30 A, de 500x280x250 mm, com sonda de temperatura. (material) | 1 | 1204557.82 | 1204557.820 |
| mo011 | h | Oficial de 1ª montador. (mão de obra) | 0.425 | 1132.39 | 481.266 |
| mo080 | h | Ajudante de montador. (mão de obra) | 0.425 | 647.8 | 275.315 |
| % | % | Custos directos complementares | 2 % | 1205314.401 | 24106.288 |
|  |  | Custos directos |  |  | 1229420.689 |
