# Sistema de iluminação Schlüter-LIPROTEC "SCHLÜTER-SYSTEMS"

- Propriedade do ficheiro: CYPE INGENIEROS, S.A.
- Formato: FIEBDC-3/2002
- Âmbito geográfico: Angola
- Moeda: AOA
- Custos indirectos: 3.00 %
- IVA: 18.00 %

## I Instalações

### II Iluminação

#### III Instalação interior

**III300** Ud Sistema de iluminação Schlüter-LIPROTEC "SCHLÜTER-SYSTEMS".
Sistema de iluminação Schlüter-LIPROTEC-LL "SCHLÜTER-SYSTEMS", de 1 m de comprimento, composto de perfil de alojamento de fitas de led de alumínio anodizado, cor natural, acabamento mate, Schlüter-LT-LL 2017 AE, fornecido em barras de 2,5 m de comprimento, difusor de luz indirecta de polimetilmetacrilato, Schlüter-LT-WS I 20, fornecido em barras de 2,5 m de comprimento, fita de led, de cor branca quente (3400K), de 2,5 m de comprimento, Schlüter-LT ES 11, com grau de protecção IP67, de 140 led/m, índice de reprodução cromática 85 e 7,5 W/m de potência, e fonte de alimentação de 24 V, Schlüter-LT EKE 24V 30W, de 30 W de potência.
Critérios considerados na determinação do preço da unidade de obra: O preço não inclui o equipamento de controlo, a canalização nem os cabos.
Inclui: Marcação. Corte, colocação e fixação do perfil. Montagem, ligação e verificação do seu correcto funcionamento.
Critério de medição de projecto: Número de unidades previstas, segundo documentação gráfica de Projecto.
Critério de medição de obra: Medir-se-á o número de unidades realmente executadas segundo especificações de Projecto.

| Código | Un | Descrição | Rendimento | Preço | Importância |
|---|---|---|---|---|---|
| mt34sch060a | m | Perfil de alojamento de fitas de led de alumínio anodizado, cor natural, acabamento mate, Schlüter-LT-LL 2017 AE "SCHLÜTER-SYSTEMS", fornecido em barras de 2,5 m de comprimento. (material) | 1.000 | 30626.65 | 30626.65 |
| mt34sch024a | m | Difusor de luz indirecta de polimetilmetacrilato, Schlüter-LT-WS I 20 "SCHLÜTER-SYSTEMS", fornecido em barras de 2,5 m de comprimento, para perfil de alojamento de fitas de led. (material) | 1.000 | 25548.98 | 25548.98 |
| mt34sch100bbb | m | Fita de led, de cor branca quente (3400K), de 2,5 m de comprimento, Schlüter-LT ES 11 "SCHLÜTER-SYSTEMS", com grau de protecção IP67, de 140 led/m, índice de reprodução cromática 85 e 7,5 W/m de potência. (material) | 1.000 | 77338.79 | 77338.79 |
| mt34sch200a | Ud | Fonte de alimentação de 24 V, Schlüter-LT EKE 24V 30W, de 30 W de potência. (material) | 1.000 | 86616.97 | 86616.97 |
| mo024 | h | Oficial de 1ª ladrilhador (azulejador). (mão de obra) | 0.224 | 1055.59 | 236.45 |
| mo003 | h | Oficial de 1ª electricista. (mão de obra) | 0.149 | 1084.69 | 161.62 |
| % | % | Custos directos complementares | 2 % | 220529.46 | 4410.59 |
|  |  | Custos directos |  |  | 224940.05 |
