# Perfil para junta estrutural

- Propriedade do ficheiro: CYPE INGENIEROS, S.A.
- Formato: FIEBDC-3/2002
- Âmbito geográfico: Angola
- Moeda: AOA
- Custos indirectos: 3.00 %
- IVA: 18.00 %

## R Revestimentos

### RS Pavimentos

#### RSG Cerâmicos

**RSG032** m Perfil para junta estrutural.
Perfil para juntas estruturais, de alumínio, Schlüter-DILEX-ABT 80 "SCHLÜTER-SYSTEMS", de 8 mm de altura, com perfurações trapezoidais para a sua fixação.
Inclui: Marcação da disposição das peças segundo o seu comprimento. Corte das peças. Fixação das peças.
Critério de medição de projecto: Comprimento medido segundo documentação gráfica de Projecto.
Critério de medição de obra: Medir-se-á o comprimento realmente executado segundo especificações de Projecto.

| Código | Un | Descrição | Rendimento | Preço | Importância |
|---|---|---|---|---|---|
| mt18jrs370aa | m | Perfil para juntas estruturais, de alumínio, Schlüter-DILEX-ABT 80 "SCHLÜTER-SYSTEMS", de 8 mm de altura, com perfurações trapezoidais para a sua fixação, fornecido em barras de 2,5 m de comprimento. (material) | 1.050 | 50826.16 | 53367.47 |
| op00amo010 |  | Rebarbadora. | 1.000 | 0.00 | 0.00 |
| mo023 | h | Oficial de 1ª ladrilhador. (mão de obra) | 0.197 | 1055.59 | 207.95 |
| % | % | Custos directos complementares | 2 % | 53575.42 | 1071.51 |
|  |  | Custos directos |  |  | 54646.93 |
