# Dessolidarização sob pavimento cerâmico ou de pedra natural, com lâminas nodulares de polietileno

- Propriedade do ficheiro: CYPE Ingenieros S.A.
- Formato: FIEBDC-3/2016
- Programa: Gerador de preços para construção civil. CYPE Ingenieros, S.A.
- Data: 25/10/2024
- Âmbito geográfico: Angola
- Moeda: AOA
- Custos indirectos: 3 %
- IVA: 18 %

## N Isolamentos e impermeabilizações

### NS Dessolidarizações

#### NSN Pavimentos

**NSN005** m² Dessolidarização sob pavimento cerâmico ou de pedra natural, com lâminas nodulares de polietileno.
Dessolidarização sob pavimento cerâmico ou de pedra natural, com lâmina impermeabilizante, dessolidarizante e difusora de vapor de água de polietileno com estrutura quadriculada, de 3 mm de espessura, Schlüter-DITRA 30M "SCHLÜTER-SYSTEMS", revestida de geotêxtil não tecido numa das suas faces, fixada ao suporte com cimento cola de presa normal, C1, cor cinzento, espalhado com palustra dentada.
Inclui: Corte e preparação da lâmina dessolidarizante. Espalhamento do cimento cola sobre a superfície suporte. Colocação da lâmina dessolidarizante.
Critério de medição de projecto: Superfície medida segundo documentação gráfica de Projecto.
Critério de medição de obra: Medir-se-á a superfície realmente executada segundo especificações de Projecto.

| Código | Un | Descrição | Rendimento | Preço | Importância |
|---|---|---|---|---|---|
| mt09mcr021g | kg | Cimento cola de presa normal, C1, segundo NP EN 12004, cor cinzento. (material) | 2 | 66.15 | 132.300 |
| mt15res300d | m² | Lâmina impermeabilizante, dessolidarizante e difusora de vapor de água de polietileno com estrutura quadriculada, de 3 mm de espessura, Schlüter-DITRA 30M "SCHLÜTER-SYSTEMS", revestida de geotêxtil não tecido numa das suas faces, fornecida em rolos de 30 m de comprimento. (material) | 1.05 | 23732.88 | 24919.524 |
| mo029 | h | Oficial de 1ª aplicador de lâminas impermeabilizantes. (mão de obra) | 0.131 | 1055.59 | 138.282 |
| mo067 | h | Ajudante de aplicador de lâminas impermeabilizantes. (mão de obra) | 0.131 | 620.64 | 81.304 |
| % | % | Custos directos complementares | 2 % | 25271.410 | 505.428 |
|  |  | Custos directos |  |  | 25776.838 |

Resíduos:
- colocação: mt09mcr021g Cimento cola de presa normal, C1, segundo NP EN 12004, cor cinzento; factor de resíduo 0.07
- colocação: mt15res300d; factor de resíduo 0.03

## Recursos

**mt09mcr021g** kg Cimento cola de presa normal, C1, segundo NP EN 12004, cor cinzento
Dados técnicos: Custo energético 3.871 MJ; Emissão de CO2 0.344 kg; Código LER 17 09 04; Massa do elemento 1 kg; Volume 0.000667 m3
Resíduos:
- embalagem: re170203 Plástico. (componente de resíduo); rendimento 0.003 kg; Código LER 17 02 03; Massa do elemento 1 kg; Volume 0.001667 m3

**mt15res300d** m² Lâmina impermeabilizante
Dados técnicos: Custo energético 237.632 MJ; Emissão de CO2 8.474 kg; Código LER 17 06 04; Massa do elemento 1.71 kg; Volume 0.00285 m3
Resíduos:
- embalagem: re170203 Plástico; rendimento 0.034 kg
