# Remate de degrau com revestimento cerâmico ou de pedra natural, através de perfil pré-moldado com banda anti-deslizante de borracha sintética

- Propriedade do ficheiro: CYPE Ingenieros S.A.
- Formato: FIEBDC-3/2016
- Programa: Gerador de preços para construção civil. CYPE Ingenieros, S.A.
- Data: 20/06/2025
- Âmbito geográfico: Angola
- Moeda: AOA
- Custos indirectos: 3 %
- IVA: 18 %

## R Revestimentos

### RE Degraus

#### REA Remates

**REA033** m Remate de degrau com revestimento cerâmico ou de pedra natural, através de perfil pré-moldado com banda anti-deslizante de borracha sintética.
Remate de degrau com revestimento cerâmico ou de pedra natural, através de perfil de alumínio anodizado, Schlüter-TREP-V 42 FG 90/300 "SCHLÜTER-SYSTEMS", de 9 mm de altura, com banda anti-deslizante intercambiável de borracha sintética, de 42 mm de largura, cor cinzento, de aderência R-10, segundo DIN-EN 16165, e perfurações trapezoidais para a sua fixação, fixado com adesivo.
Inclui: Limpeza e preparação da superfície suporte. Marcação. Corte, colocação e fixação do perfil. Resolução de encontros.
Critério de medição de projecto: Comprimento medido segundo documentação gráfica de Projecto.
Critério de medição de obra: Medir-se-á o comprimento realmente executado segundo especificações de Projecto.

| Código | Un | Descrição | Rendimento | Preço | Importância |
|---|---|---|---|---|---|
| mt18jrs200aa1 | m | Perfil de alumínio anodizado, Schlüter-TREP-V 42 FG 90/300 "SCHLÜTER-SYSTEMS", de 9 mm de altura, com banda anti-deslizante intercambiável de borracha sintética, de 42 mm de largura, cor cinzento, de aderência R-10, segundo DIN-EN 16165, e perfurações trapezoidais para a sua fixação, fornecido em barras de 3 m de comprimento, para remate de degrau com revestimento cerâmico ou de pedra natural. (material) | 1.05 | 34827.17 | 36568.529 |
| mo023 | h | Oficial de 1ª ladrilhador. (mão de obra) | 0.066 | 1101.86 | 72.723 |
| % | % | Custos directos complementares | 2 % | 36641.252 | 732.825 |
|  |  | Custos directos |  |  | 37374.077 |

Resíduos:
- colocação: mt18jrs200aa1; factor de resíduo 0.024

## Recursos

**mt18jrs200aa1** m Perfil de alumínio anodizado
Dados técnicos: Custo energético 32.423 MJ; Emissão de CO2 2.391 kg; Código LER 17 04 02; Massa do elemento 0.28 kg; Volume 0.000187 m3
Resíduos:
- embalagem: re170203 Plástico. (componente de resíduo); rendimento 0.008 kg; Código LER 17 02 03; Massa do elemento 1 kg; Volume 0.001667 m3
