# Anel de polietileno para suporte de pavimento flutuante

- Propriedade do ficheiro: CYPE Ingenieros S.A.
- Formato: FIEBDC-3/2016
- Programa: Gerador de preços para construção civil. CYPE Ingenieros, S.A.
- Data: 25/10/2024
- Âmbito geográfico: Angola
- Moeda: AOA
- Custos indirectos: 3 %
- IVA: 18 %

## R Revestimentos

### RS Pavimentos

#### RSE Técnicos

**RSE210** Ud Anel de polietileno para suporte de pavimento flutuante.
Suporte de pavimento flutuante formado por anel de cofragem de polietileno, Schlüter-TROBA-STELZ-DR "SCHLÜTER-SYSTEMS", de 2 mm de altura e 230 mm de diâmetro, sobre lâmina drenante, para o posterior preenchimento com cimento cola e colocação do pavimento (não incluído neste preço). Inclusive marcação.
Inclui: Marcação. Colocação do suporte.
Critério de medição de projecto: Número de unidades previstas, segundo documentação gráfica de Projecto.
Critério de medição de obra: Medir-se-á o número de unidades realmente executadas segundo especificações de Projecto.

| Código | Un | Descrição | Rendimento | Preço | Importância |
|---|---|---|---|---|---|
| mt18jrs710d | Ud | Suporte de pavimento flutuante formado por anel de cofragem de polietileno, Schlüter-TROBA-STELZ-DR "SCHLÜTER-SYSTEMS", de 2 mm de altura e 230 mm de diâmetro, para encher com cimento cola. (material) | 1 | 14738.85 | 14738.850 |
| mo011 | h | Oficial de 1ª montador. (mão de obra) | 0.131 | 1084.69 | 142.094 |
| mo080 | h | Ajudante de montador. (mão de obra) | 0.131 | 620.64 | 81.304 |
| % | % | Custos directos complementares | 2 % | 14962.248 | 299.245 |
|  |  | Custos directos |  |  | 15261.493 |
