# Perfil para junta de fracionamento

- Propriedade do ficheiro: CYPE Ingenieros S.A.
- Formato: FIEBDC-3/2016
- Programa: Gerador de preços para construção civil. CYPE Ingenieros, S.A.
- Data: 25/10/2024
- Âmbito geográfico: Angola
- Moeda: AOA
- Custos indirectos: 3 %
- IVA: 18 %

## R Revestimentos

### RS Pavimentos

#### RSG Cerâmicos

**RSG030** m Perfil para junta de fracionamento.
Perfil para juntas de fracionamento em pavimentos cerâmicos, de PVC, Schlüter-DILEX-EZ G 70 "SCHLÜTER-SYSTEMS", de 70 mm de altura e 8 mm de largura, com junta de absorção de movimentos, cor cinzento RAL 7030.
Inclui: Marcação da disposição das peças segundo o seu comprimento. Corte das peças. Fixação das peças.
Critério de medição de projecto: Comprimento medido segundo documentação gráfica de Projecto.
Critério de medição de obra: Medir-se-á o comprimento realmente executado segundo especificações de Projecto.

| Código | Un | Descrição | Rendimento | Preço | Importância |
|---|---|---|---|---|---|
| mt18jrs320a | m | Perfil para juntas de fracionamento em pavimentos cerâmicos, de PVC, Schlüter-DILEX-EZ G 70 "SCHLÜTER-SYSTEMS", de 70 mm de altura e 8 mm de largura, com junta de absorção de movimentos, cor cinzento RAL 7030, fornecido em barras de 2,5 m de comprimento. (material) | 1.05 | 16394.34 | 17214.057 |
| mo023 | h | Oficial de 1ª ladrilhador. (mão de obra) | 0.197 | 1055.59 | 207.951 |
| % | % | Custos directos complementares | 2 % | 17422.008 | 348.440 |
|  |  | Custos directos |  |  | 17770.448 |

Resíduos:
- colocação: mt18jrs320a; factor de resíduo 0.0715485

## Recursos

**mt18jrs320a** m Perfil para juntas de fracionamento em pavimentos cerâmicos
Dados técnicos: Custo energético 21.988 MJ; Emissão de CO2 0.235 kg; Código LER 17 02 03; Massa do elemento 0.206 kg; Volume 0.000343 m3
Resíduos:
- embalagem: re150101 Embalagens de papel e cartão. (componente de resíduo); rendimento 0.018 kg; Código LER 15 01 01; Massa do elemento 1 kg; Volume 0.001333 m3
- embalagem: re170201 Madeira. (componente de resíduo); rendimento 0.052 kg; Código LER 17 02 01; Massa do elemento 1 kg; Volume 0.000909 m3
- embalagem: re170203 Plástico. (componente de resíduo); rendimento 0.003 kg; Código LER 17 02 03; Massa do elemento 1 kg; Volume 0.001667 m3
