# Sistema multifunção "SCHLÜTER-SYSTEMS" sob pavimento cerâmico ou de pedra natural

- Propriedade do ficheiro: CYPE INGENIEROS, S.A.
- Formato: FIEBDC-3/2002
- Âmbito geográfico: Angola
- Moeda: AOA
- Custos indirectos: 3.00 %
- IVA: 18.00 %

## N Isolamentos e impermeabilizações

### NM Sistemas multifunção

#### NMN Pavimentos

**NMN020** m² Sistema multifunção "SCHLÜTER-SYSTEMS" sob pavimento cerâmico ou de pedra natural.
Sistema multifunção "SCHLÜTER-SYSTEMS" sob pavimento cerâmico ou de pedra natural, formado por lâmina impermeabilizante, dessolidarizante e difusora de vapor de água de polietileno com estrutura quadriculada, de 3 mm de espessura, Schlüter-DITRA 30M "SCHLÜTER-SYSTEMS", revestida de geotêxtil não tecido numa das suas faces, fixada ao suporte com cimento cola de presa normal, C1, cor cinzento, espalhado com palustra dentada. Inclusive adesivo bicomponente Schlüter-KERDI-COLL-L e banda de reforço Schlüter-KERDI-KEBA 100/85 para a vedação de juntas e banda de vedação, Schlüter-KERDI-KEBA 100/125, para a vedação de encontros perimetrais.
Critérios considerados na determinação do preço da unidade de obra: O preço não inclui o suporte nem o revestimento.
Inclui: Corte e preparação da lâmina nodular. Espalhamento do cimento cola sobre a superfície suporte. Colocação da lâmina nodular. Vedação de juntas. Vedação de encontros.
Critério de medição de projecto: Superfície medida segundo documentação gráfica de Projecto.
Critério de medição de obra: Medir-se-á a superfície realmente executada segundo especificações de Projecto.

| Código | Un | Descrição | Rendimento | Preço | Importância |
|---|---|---|---|---|---|
| mt09mcr021g | kg | Cimento cola de presa normal, C1, segundo NP EN 12004, cor cinzento. (material) | 2.000 | 66.15 | 132.30 |
| mt15res300d | m² | Lâmina impermeabilizante, dessolidarizante e difusora de vapor de água de polietileno com estrutura quadriculada, de 3 mm de espessura, Schlüter-DITRA 30M "SCHLÜTER-SYSTEMS", revestida de geotêxtil não tecido numa das suas faces, fornecida em rolos de 30 m de comprimento. (material) | 1.050 | 23732.88 | 24919.52 |
| mt15res060d | kg | Adesivo bicomponente, Schlüter-KERDI-COLL-L "SCHLÜTER-SYSTEMS", à base de uma dispersão acrílica sem dissolventes e pó de cimento, para a vedação de juntas. (material) | 0.270 | 14726.49 | 3976.15 |
| mt15res020na | m | Banda de vedação, Schlüter-KERDI-KEBA 100/85 "SCHLÜTER-SYSTEMS", de 85 mm de largura e 0,1 mm de espessura, para lâmina impermeabilizante flexível de polietileno, com ambas as faces revestidas de geotêxtil não tecido, fornecida em rolos de 30 m de comprimento. (material) | 0.600 | 3310.99 | 1986.59 |
| mt15res020ob | m | Banda de vedação, Schlüter-KERDI-KEBA 100/125 "SCHLÜTER-SYSTEMS", de 125 mm de largura e 0,1 mm de espessura, para lâmina impermeabilizante flexível de polietileno, com ambas as faces revestidas de geotêxtil não tecido, fornecida em rolos de 30 m de comprimento. (material) | 0.600 | 4966.48 | 2979.89 |
| mo029 | h | Oficial de 1ª aplicador de lâminas impermeabilizantes. (mão de obra) | 0.143 | 1055.59 | 150.95 |
| mo067 | h | Ajudante de aplicador de lâminas impermeabilizantes. (mão de obra) | 0.143 | 620.64 | 88.75 |
| % | % | Custos directos complementares | 2 % | 34234.15 | 684.68 |
|  |  | Custos directos |  |  | 34918.83 |
