# Caleira à vista de peças pré-formadas

- Propriedade do ficheiro: CYPE Ingenieros S.A.
- Formato: FIEBDC-3/2016
- Programa: Gerador de preços para construção civil. CYPE Ingenieros, S.A.
- Data: 25/10/2024
- Âmbito geográfico: Angola
- Moeda: AOA
- Custos indirectos: 3 %
- IVA: 18 %

## I Instalações

### IS Drenagem de águas

#### ISC Caleiras

**ISC010** m Caleira à vista de peças pré-formadas.
Caleira circular de PVC com óxido de titânio, de desenvolvimento 250 mm, cor cinzento claro, união colada com adesivo, para recolha de águas, formada por peças pré-formadas, fixadas com ganchos especiais de fixação ao beirado, com uma pendente mínima de 0,5%. Inclusive suportes, esquinas, tampas, remates finais, peças de ligação a tubos de queda e peças especiais.
Inclui: Marcação do traçado da caleira e da localização dos elementos de fixação. Fixação do material auxiliar para montagem e fixação à obra. Montagem, ligação e verificação do seu correcto funcionamento.
Critério de medição de projecto: Comprimento medido segundo documentação gráfica de Projecto.
Critério de medição de obra: Medir-se-á o comprimento realmente executado segundo especificações de Projecto.

| Código | Un | Descrição | Rendimento | Preço | Importância |
|---|---|---|---|---|---|
| mt36cap010edag | m | Caleira circular de PVC com óxido de titânio, de desenvolvimento 250 mm, cor cinzento claro, união colada com adesivo, segundo EN 607, com o preço incrementado em 30% relativamente a suportes, esquinas, tampas, remates finais, peças de ligação a tubos de queda e peças especiais. (material) | 1.1 | 7951.5 | 8746.650 |
| mo008 | h | Oficial de 1ª canalizador. (mão de obra) | 0.286 | 1084.69 | 310.221 |
| mo107 | h | Ajudante de canalizador. (mão de obra) | 0.286 | 619.46 | 177.166 |
| % | % | Custos directos complementares | 2 % | 9234.037 | 184.681 |
|  |  | Custos directos |  |  | 9418.718 |

Resíduos:
- colocação: mt36cap010edag; factor de resíduo 0.019951

## Recursos

**mt36cap010edag** m Caleira circular de PVC com óxido de titânio
Dados técnicos: Custo energético 46.062 MJ; Emissão de CO2 5.075 kg; Código LER 17 02 03; Massa do elemento 1.04 kg; Volume 0.001733 m3
