# Impermeabilização de chuveiro executado "in situ" com calha de drenagem, sistema Schlüter-KERDI-LINE "SCHLÜTER-SYSTEMS"

- Propriedade do ficheiro: CYPE Ingenieros S.A.
- Formato: FIEBDC-3/2016
- Programa: Gerador de preços para construção civil. CYPE Ingenieros, S.A.
- Data: 25/10/2024
- Âmbito geográfico: Angola
- Moeda: AOA
- Custos indirectos: 3 %
- IVA: 18 %

## N Isolamentos e impermeabilizações

### NI Impermeabilizações

#### NIH Locais húmidos

**NIH120** Ud Impermeabilização de chuveiro executado "in situ" com calha de drenagem, sistema Schlüter-KERDI-LINE "SCHLÜTER-SYSTEMS".
Impermeabilização de paramentos verticais e horizontais de chuveiro executado "in situ" com calha de drenagem, sistema Schlüter-KERDI-LINE "SCHLÜTER-SYSTEMS", composta por, kit Schlüter-KERDI-LINE-H 40 GE 50 "SCHLÜTER-SYSTEMS", formado por calha de drenagem de aço inoxidável AISI 316L de 500 mm de comprimento com lâmina impermeabilizante flexível de polietileno, elemento portante da calha de 78 mm de altura, sumidouro sifonado de saída horizontal de 40 mm de diâmetro, tubo de escoamento de 40 mm de diâmetro, manguito com redução, para união com junta elástica, de 50 mm de diâmetro nominal num extremo e 40 mm de diâmetro nominal no outro extremo, e duas peças para a resolução de ângulos internos em tratamentos impermeabilizantes, com união termoselada entre a calha e a lâmina, grelha com aro para encastrar, de aço inoxidável AISI 316L, acabamento escovado, Schlüter-KERDI-LINE-A 19 EB 50 "SCHLÜTER-SYSTEMS", de 500x74x19 mm e lâmina impermeabilizante flexível de polietileno, com ambas as faces revestidas de geotêxtil não tecido, Schlüter-KERDI 200 "SCHLÜTER-SYSTEMS", de 0,2 mm de espessura, fixada ao suporte com cimento cola de presa normal C1. Inclusive adesivo bicomponente Schlüter-KERDI-COLL-L, banda de reforço Schlüter-KERDI-KEBA 100/125 e complementos de reforço em tratamento de pontos singulares através da utilização de peças especiais "SCHLÜTER-SYSTEMS" para a resolução de 2 encontros com ramais de descarga Schlüter-KERDI-KM.
Critérios considerados na determinação do preço da unidade de obra: O preço não inclui a formação de pendentes nem o revestimento.
Inclui: Corte e preparação das lâminas impermeabilizantes de polietileno. Espalhamento do cimento cola. Colocação da impermeabilização. Colocação e fixação do kit. Execução de reforços em pontos singulares. Resolução de uniões. Vedação de juntas elásticas. Colocação da grelha.
Critério de medição de projecto: Número de unidades previstas, segundo documentação gráfica de Projecto.
Critério de medição de obra: Medir-se-á o número de unidades realmente executadas segundo especificações de Projecto.

| Código | Un | Descrição | Rendimento | Preço | Importância |
|---|---|---|---|---|---|
| mt15res100aaa1 | Ud | Kit Schlüter-KERDI-LINE-H 40 GE 50 "SCHLÜTER-SYSTEMS", formado por calha de drenagem de aço inoxidável AISI 316L de 500 mm de comprimento com lâmina impermeabilizante flexível de polietileno, elemento portante da calha de 78 mm de altura, sumidouro sifonado de saída horizontal de 40 mm de diâmetro, tubo de escoamento de 40 mm de diâmetro, manguito com redução, para união com junta elástica, de 50 mm de diâmetro nominal num extremo e 40 mm de diâmetro nominal no outro extremo, e duas peças para a resolução de ângulos internos em tratamentos impermeabilizantes, com união termoselada entre a calha e a lâmina, para impermeabilização e drenagem de chuveiro executado "in situ". (material) | 1 | 371300.32 | 371300.320 |
| mt09mcr021g | kg | Cimento cola de presa normal, C1, segundo NP EN 12004, cor cinzento. (material) | 16 | 66.15 | 1058.400 |
| mt15res010a | m² | Lâmina impermeabilizante flexível de polietileno, com ambas as faces revestidas de geotêxtil não tecido, Schlüter-KERDI 200 "SCHLÜTER-SYSTEMS", de 0,2 mm de espessura. (material) | 8 | 24288.83 | 194310.640 |
| mt15res060d | kg | Adesivo bicomponente, Schlüter-KERDI-COLL-L "SCHLÜTER-SYSTEMS", à base de uma dispersão acrílica sem dissolventes e pó de cimento, para a vedação de juntas. (material) | 0.95 | 14726.49 | 13990.166 |
| mt15res020ob | m | Banda de vedação, Schlüter-KERDI-KEBA 100/125 "SCHLÜTER-SYSTEMS", de 125 mm de largura e 0,1 mm de espessura, para lâmina impermeabilizante flexível de polietileno, com ambas as faces revestidas de geotêxtil não tecido, fornecida em rolos de 30 m de comprimento. (material) | 1.2 | 4966.48 | 5959.776 |
| mt15res050a | Ud | Peça para a resolução de encontros com tubagens de passagem de 25 mm de diâmetro em tratamentos impermeabilizantes, Schlüter-KERDI-KM "SCHLÜTER-SYSTEMS". (material) | 2 | 2438.76 | 4877.520 |
| mt15res105aaa1 | Ud | Grelha com aro para encastrar, de aço inoxidável AISI 316L, acabamento escovado, Schlüter-KERDI-LINE-A 19 EB 50 "SCHLÜTER-SYSTEMS", de 500x74x19 mm, para drenagem de chuveiro executado "in situ". (material) | 1 | 303610.35 | 303610.350 |
| mo029 | h | Oficial de 1ª aplicador de lâminas impermeabilizantes. (mão de obra) | 2.168 | 1055.59 | 2288.519 |
| mo067 | h | Ajudante de aplicador de lâminas impermeabilizantes. (mão de obra) | 2.168 | 620.64 | 1345.548 |
| % | % | Custos directos complementares | 2 % | 898741.239 | 17974.825 |
|  |  | Custos directos |  |  | 916716.064 |

Resíduos:
- colocação: mt09mcr021g Cimento cola de presa normal, C1, segundo NP EN 12004, cor cinzento; factor de resíduo 0.07
- colocação: mt15res010a; factor de resíduo 0.03
- colocação: mt15res020ob; factor de resíduo 0.0596667

## Recursos

**mt09mcr021g** kg Cimento cola de presa normal, C1, segundo NP EN 12004, cor cinzento
Dados técnicos: Custo energético 3.871 MJ; Emissão de CO2 0.344 kg; Código LER 17 09 04; Massa do elemento 1 kg; Volume 0.000667 m3
Resíduos:
- embalagem: re170203 Plástico. (componente de resíduo); rendimento 0.003 kg; Código LER 17 02 03; Massa do elemento 1 kg; Volume 0.001667 m3

**mt15res010a** m² Lâmina impermeabilizante flexível de polietileno
Dados técnicos: Custo energético 29.332 MJ; Emissão de CO2 1.087 kg; Código LER 17 06 04; Massa do elemento 0.19 kg; Volume 0.000317 m3
Resíduos:
- embalagem: re170203 Plástico; rendimento 0.034 kg

**mt15res020ob** m Banda de vedação
Dados técnicos: Custo energético 1.765 MJ; Emissão de CO2 0.064 kg; Código LER 17 06 04; Massa do elemento 0.012 kg; Volume 0.00002 m3
Resíduos:
- embalagem: re170203 Plástico; rendimento 0.001 kg
