# Perfil para junta perimetral

- Propriedade do ficheiro: CYPE Ingenieros S.A.
- Formato: FIEBDC-3/2016
- Programa: Gerador de preços para construção civil. CYPE Ingenieros, S.A.
- Data: 25/10/2024
- Âmbito geográfico: Angola
- Moeda: AOA
- Custos indirectos: 3 %
- IVA: 18 %

## R Revestimentos

### RS Pavimentos

#### RSG Cerâmicos

**RSG031** m Perfil para junta perimetral.
Perfil flexível para juntas perimetrais, de PVC, Schlüter-DILEX-AS 20 BW "SCHLÜTER-SYSTEMS", cor branca RAL 9010 acabamento brilhante, com perfurações trapezoidais para a sua fixação.
Inclui: Marcação da disposição das peças segundo o seu comprimento. Corte das peças. Fixação das peças.
Critério de medição de projecto: Comprimento medido segundo documentação gráfica de Projecto.
Critério de medição de obra: Medir-se-á o comprimento realmente executado segundo especificações de Projecto.

| Código | Un | Descrição | Rendimento | Preço | Importância |
|---|---|---|---|---|---|
| mt18jrs490a | m | Perfil flexível para juntas perimetrais, de PVC, Schlüter-DILEX-AS 20 BW "SCHLÜTER-SYSTEMS", cor branca RAL 9010 acabamento brilhante, com perfurações trapezoidais para a sua fixação, fornecido em barras de 2,5 m de comprimento. (material) | 1.05 | 12292.67 | 12907.304 |
| mo023 | h | Oficial de 1ª ladrilhador. (mão de obra) | 0.234 | 1055.59 | 247.008 |
| % | % | Custos directos complementares | 2 % | 13154.312 | 263.086 |
|  |  | Custos directos |  |  | 13417.398 |

Resíduos:
- colocação: mt18jrs490a; factor de resíduo 0.0747471

## Recursos

**mt18jrs490a** m Perfil flexível para juntas perimetrais
Dados técnicos: Custo energético 13.550 MJ; Emissão de CO2 0.061 kg; Código LER 17 02 03; Massa do elemento 0.087 kg; Volume 0.000145 m3
Resíduos:
- embalagem: re150101 Embalagens de papel e cartão. (componente de resíduo); rendimento 0.018 kg; Código LER 15 01 01; Massa do elemento 1 kg; Volume 0.001333 m3
- embalagem: re170201 Madeira. (componente de resíduo); rendimento 0.052 kg; Código LER 17 02 01; Massa do elemento 1 kg; Volume 0.000909 m3
- embalagem: re170203 Plástico. (componente de resíduo); rendimento 0.003 kg; Código LER 17 02 03; Massa do elemento 1 kg; Volume 0.001667 m3
