# Laje aligeirada com vigotas pré-fabricadas

- Propriedade do ficheiro: CYPE INGENIEROS, S.A.
- Formato: FIEBDC-3/2002
- Âmbito geográfico: Angola
- Moeda: AOA
- Custos indirectos: 3.00 %
- IVA: 18.00 %

## E Estruturas

### EH Betão armado

#### EHU Lajes aligeiradas

**EHU024** m² Laje aligeirada com vigotas pré-fabricadas.
Laje aligeirada de betão armado, horizontal, com altura livre de piso de até 3 m, altura 20 = 16+4 cm, realizado com betão C25/30 (XC1(P); D12; S3; Cl 0,4) fabricado em central, e betonagem com grua com um volume total de betão de 0,093 m³/m², e aço A400 NR na zona de reforço de momentos negativos e conectores de vigotas e vigas de bordadura, com uma quantidade total de 2 kg/m²; montagem e desmontagem de sistema de cofragem parcial, formado por: pranchas de madeira, amortizáveis em 10 utilizações e estrutura suporte vertical de escoras metálicas, amortizáveis em 150 utilizações; vigota pré-esforçada de secção em "T" invertido, com documento de homologação; abobadilha de betão, 40x16x20 cm, com documento de homologação; camada de compressão de 4 cm de espessura, com armadura de distribuição formada por malha electrossoldada AR42 100x300 mm de aço A500 EL. Inclusive agente filmógeno, para a cura de betões e argamassas.
Critérios considerados na determinação do preço da unidade de obra: O preço inclui a elaboração da armadura (corte, dobragem e moldagem de elementos) no estaleiro da obra e a montagem no lugar definitivo da sua colocação em obra, mas não inclui os pilares nem as vigas.
Inclui: Implantação do sistema de cofragem. Montagem do sistema de cofragem. Marcação da geometria da planta sobre a cofragem. Colocação de vigotas e abobadilhas. Colocação das armaduras. Betonagem e compactação do betão. Nivelamento da camada de compressão. Cura do betão. Desmontagem do sistema de cofragem.
Critério de medição de projecto: Superfície medida em verdadeira magnitude desde as faces exteriores dos lintéis não estruturais, segundo documentação gráfica de Projecto, descontando as aberturas de superfície maior de 6 m².
Critério de medição de obra: Medir-se-á, em verdadeira magnitude, desde as faces exteriores dos lintéis não estruturais, a superfície realmente executada segundo especificações de Projecto, descontando as aberturas de superfície maior de 6 m². Consideram-se incluídos todos os elementos integrantes da estrutura assinalados nos desenhos e pormenores do Projecto.

| Código | Un | Descrição | Rendimento | Preço | Importância |
|---|---|---|---|---|---|
| mt50spa052b | m | Pranchão de madeira de pinho, de 20x7,2 cm. (material) | 0.040 | 7809.98 | 312.40 |
| mt50spa101 | kg | Pregos de aço. (material) | 0.045 | 2312.75 | 104.07 |
| mt50spa081a | Ud | Escora metálica telescópica, até 3 m de altura. (material) | 0.013 | 23785.75 | 309.21 |
| mt07bvp010e | Ud | Abobadilha de betão, 40x16x20 cm. Inclusive peças especiais. (material) | 7.350 | 77.41 | 568.96 |
| mt07vpt010 | m | Vigota pré-esforçada de secção em "T" invertido, segundo NP EN 15037-1. (material) | 2.260 | 470.62 | 1063.60 |
| mt07aco040e | kg | Aço em varões nervurados, A400 NR, fornecido em obra em varões sem elaborar, de vários diâmetros. (material) | 2.100 | 275.02 | 577.54 |
| mt08var050 | kg | Arame galvanizado para atar, de 1,30 mm de diâmetro. (material) | 0.024 | 283.51 | 6.80 |
| mt07ame020ddc | m² | Malha electrossoldada AR42 100x300 mm, com arames longitudinais de 4,2 mm de diâmetro e arames transversais de 4,2 mm de diâmetro, aço A500 EL. (material) | 1.100 | 545.73 | 600.30 |
| mt10haf020fgngc | m³ | Betão C25/30 (XC1(P); D12; S3; Cl 0,4), fabricado em central, segundo NP EN 206. (material) | 0.098 | 26778.64 | 2624.31 |
| mt08cur020a | l | Agente filmógeno, para a cura de betões e argamassas. (material) | 0.150 | 295.17 | 44.28 |
| op00ciz020 |  | Guilhotina para aço em varões nervurados. | 1.000 | 0.00 | 0.00 |
| op00ata010 |  | Máquina de amarrar ferro. | 1.000 | 0.00 | 0.00 |
| op00sie020 |  | Serra de disco fixo, para mesa de trabalho. | 1.000 | 0.00 | 0.00 |
| au00auh010 |  | Balde para grua. | 1.000 | 0.00 | 0.00 |
| au00auh040 |  | Vibrador de betão, eléctrico. | 1.000 | 0.00 | 0.00 |
| mo044 | h | Oficial de 1ª cofrador. (mão de obra) | 0.705 | 1146.70 | 808.42 |
| mo091 | h | Ajudante de cofrador. (mão de obra) | 0.692 | 673.79 | 466.26 |
| mo043 | h | Oficial de 1ª armador de ferro. (mão de obra) | 0.031 | 1146.70 | 35.55 |
| mo090 | h | Ajudante de armador de ferro. (mão de obra) | 0.034 | 673.79 | 22.91 |
| mo045 | h | Oficial de 1ª estruturista, em trabalhos de betonagem. (mão de obra) | 0.039 | 1146.70 | 44.72 |
| mo092 | h | Ajudante de estruturista, em trabalhos de betonagem. (mão de obra) | 0.152 | 673.79 | 102.42 |
| % | % | Custos directos complementares | 2 % | 7691.75 | 153.84 |
|  |  | Custos directos |  |  | 7845.59 |
