# Muro de betão para vedação de terreno

- Propriedade do ficheiro: CYPE INGENIEROS, S.A.
- Formato: FIEBDC-3/2002
- Âmbito geográfico: Angola
- Moeda: AOA
- Custos indirectos: 3.00 %
- IVA: 18.00 %

## U Infra-estruturas no logradouro

### UV Vedações

#### UVM Muros

**UVM020** m Muro de betão para vedação de terreno.
Vedação formada por muro contínuo de betão armado, de 1 m de altura e 15 cm de espessura, realizado com betão C25/30 (XC1(P); D12; S3; Cl 0,4) fabricado em central, e malha electrossoldada AR42 100x300 mm de aço A500 EL; montagem e desmontagem do sistema de cofragem recuperável metálica para acabamento à vista. Inclusive perfis quebra arestas para biselamento de cantos e separadores.
Inclui: Limpeza e preparação da superfície de apoio. Marcação. Colocação e aprumo da malha electrossoldada com separadores homologados. Colocação de perfis quebra arestas na cofragem. Montagem do sistema de cofragem do muro. Formação de juntas. Betonagem e compactação do betão. Desmontagem do sistema de cofragem. Cura do betão.
Critério de medição de projecto: Comprimento medido segundo documentação gráfica de Projecto, descontando o comprimento das aberturas de portas e cancelas.
Critério de medição de obra: Medir-se-á o comprimento realmente executado segundo especificações de Projecto, descontando o comprimento das aberturas de portas e cancelas.

| Código | Un | Descrição | Rendimento | Preço | Importância |
|---|---|---|---|---|---|
| mt07aco020d | Ud | Separador homologado para muros. (material) | 2.400 | 13.13 | 31.51 |
| mt08eme030c | m² | Sistema de cofragem a duas faces, para muros, formado por painéis metálicos modulares, até 3 m de altura, inclusive elementos para passagem de instalações. (material) | 2.000 | 4027.65 | 8055.30 |
| mt07ame020ddc | m² | Malha electrossoldada AR42 100x300 mm, com arames longitudinais de 4,2 mm de diâmetro e arames transversais de 4,2 mm de diâmetro, aço A500 EL. (material) | 1.100 | 545.73 | 600.30 |
| mt08var040a | Ud | Perfil quebra arestas de PVC, de várias dimensões e 2500 mm de comprimento. (material) | 1.000 | 103.95 | 103.95 |
| mt10haf020fgngc | m³ | Betão C25/30 (XC1(P); D12; S3; Cl 0,4), fabricado em central, segundo NP EN 206. (material) | 0.158 | 26778.64 | 4231.03 |
| au00auh010 |  | Balde para grua. | 1.000 | 0.00 | 0.00 |
| au00auh040 |  | Vibrador de betão, eléctrico. | 1.000 | 0.00 | 0.00 |
| mo042 | h | Oficial de 1ª estruturista. (mão de obra) | 0.493 | 1146.70 | 565.32 |
| mo089 | h | Ajudante de estruturista. (mão de obra) | 0.493 | 673.79 | 332.18 |
| % | % | Custos directos complementares | 2 % | 13919.59 | 278.39 |
|  |  | Custos directos |  |  | 14197.98 |
