# Equipamento de ar condicionado com unidade interior de parede, sistema ar-ar split 1x1

- Propriedade do ficheiro: CYPE Ingenieros S.A.
- Formato: FIEBDC-3/2016
- Programa: Gerador de preços para construção civil. CYPE Ingenieros, S.A.
- Data: 05/11/2025
- Âmbito geográfico: Angola
- Moeda: AOA
- Custos indirectos: 3 %
- IVA: 18 %

## I Instalações

### IC Aquecimento, arrefecimento, climatização e A.Q.S.

#### ICN Unidades autónomas de climatização

**ICN020** Ud Equipamento de ar condicionado com unidade interior de parede, sistema ar-ar split 1x1.
Equipamento de ar condicionado, sistema ar-ar split 1x1, modelo Seiya 2 7 "TOSHIBA", para gás R-32, alimentação monofásica (230V/50Hz), potência frigorífica nominal 2 kW (temperatura de bolbo seco de ar interior 27°C, temperatura de bolbo húmido de ar interior 19°C, temperatura de bolbo seco do ar exterior 35°C, temperatura de bolbo húmido do ar exterior 24°C), potência frigorífica mínima/máxima 0,76/2,4 kW, consumo eléctrico mínimo/nominal/máximo em arrefecimento 0,2/0,54/0,74 kW, EER 3,7, SEER 6,1 (classe A++), potência calorífica nominal 2,5 kW (temperatura de bolbo seco de ar interior 20°C, temperatura de bolbo seco do ar exterior 7°C, temperatura de bolbo húmido do ar exterior 6°C), potência calorífica mínima/máxima 0,76/3,3 kW, consumo eléctrico mínimo/nominal/máximo em aquecimento 0,16/0,63/0,9 kW, COP 3,97, SCOP 4 (classe A+), formado por uma unidade interior de parede RAS-B07B2KVG-E2, pressão sonora a velocidade alta/baixa em arrefecimento 40/19 dBA, pressão sonora a velocidade alta/baixa em aquecimento 39/19 dBA, potência sonora a velocidade alta em aquecimento 52 dBA, potência sonora a velocidade alta em aquecimento 52 dBA, dimensões 288x770x225 mm, peso 9 kg, com filtro de ar UltraFresh, permutador de calor Magic Coil, função de autolimpeza e comando à distância sem fios, e uma unidade exterior RAS-07B2AVG-E2, com compressor tipo DC Rotary, com tecnologia Inverter, pressão sonora em arrefecimento 44 dBA, pressão sonora em aquecimento 51 dBA, potência sonora em arrefecimento 62 dBA, potência sonora em aquecimento 64 dBA, dimensões 530x660x240 mm, peso 20 kg, diâmetro de ligação da tubagem de gás 3/8", diâmetro de ligação da tubagem do líquido 1/4", comprimento máximo de tubagem 10 m, diferença máxima de altura entre a unidade exterior e a unidade interior 8 m. Inclusive elementos anti-vibratórios e suportes de parede para apoio da unidade exterior.
Critérios considerados na determinação do preço da unidade de obra: O preço não inclui a canalização nem a cablagem eléctrica de alimentação.
Inclui: Implantação das unidades. Colocação e fixação da unidade interior. Colocação e fixação da unidade exterior. Ligação às linhas frigoríficas. Ligação à rede eléctrica. Ligação à rede de drenagem. Colocação em funcionamento.
Critério de medição de projecto: Número de unidades previstas, segundo documentação gráfica de Projecto.
Critério de medição de obra: Medir-se-á o número de unidades realmente executadas segundo especificações de Projecto.

| Código | Un | Descrição | Rendimento | Preço | Importância |
|---|---|---|---|---|---|
| mt42tsb049aa | Ud | Equipamento de ar condicionado, sistema ar-ar split 1x1, modelo Seiya 2 7 "TOSHIBA", para gás R-32, alimentação monofásica (230V/50Hz), potência frigorífica nominal 2 kW (temperatura de bolbo seco de ar interior 27°C, temperatura de bolbo húmido de ar interior 19°C, temperatura de bolbo seco do ar exterior 35°C, temperatura de bolbo húmido do ar exterior 24°C), potência frigorífica mínima/máxima 0,76/2,4 kW, consumo eléctrico mínimo/nominal/máximo em arrefecimento 0,2/0,54/0,74 kW, EER 3,7, SEER 6,1 (classe A++), potência calorífica nominal 2,5 kW (temperatura de bolbo seco de ar interior 20°C, temperatura de bolbo seco do ar exterior 7°C, temperatura de bolbo húmido do ar exterior 6°C), potência calorífica mínima/máxima 0,76/3,3 kW, consumo eléctrico mínimo/nominal/máximo em aquecimento 0,16/0,63/0,9 kW, COP 3,97, SCOP 4 (classe A+), formado por uma unidade interior de parede RAS-B07B2KVG-E2, pressão sonora a velocidade alta/baixa em arrefecimento 40/19 dBA, pressão sonora a velocidade alta/baixa em aquecimento 39/19 dBA, potência sonora a velocidade alta em aquecimento 52 dBA, potência sonora a velocidade alta em aquecimento 52 dBA, dimensões 288x770x225 mm, peso 9 kg, com filtro de ar UltraFresh, permutador de calor Magic Coil, função de autolimpeza e comando à distância sem fios, e uma unidade exterior RAS-07B2AVG-E2, com compressor tipo DC Rotary, com tecnologia Inverter, pressão sonora em arrefecimento 44 dBA, pressão sonora em aquecimento 51 dBA, potência sonora em arrefecimento 62 dBA, potência sonora em aquecimento 64 dBA, dimensões 530x660x240 mm, peso 20 kg, diâmetro de ligação da tubagem de gás 3/8", diâmetro de ligação da tubagem do líquido 1/4", comprimento máximo de tubagem 10 m, diferença máxima de altura entre a unidade exterior e a unidade interior 8 m. (material) | 1 | 1050127.34 | 1050127.340 |
| mt42www085 | Ud | Kit de suportes de parede, formado por conjunto de esquadras de 50x45 cm e quatro amortecedores de borracha, com as correspondentes buchas, parafusos, porcas e anilhas. (material) | 1 | 23349.89 | 23349.890 |
| mo005 | h | Oficial de 1ª instalador de ar condicionado. (mão de obra) | 2.623 | 1132.39 | 2970.259 |
| mo104 | h | Ajudante de instalador de ar condicionado. (mão de obra) | 2.623 | 646.62 | 1696.084 |
| % | % | Custos directos complementares | 2 % | 1078143.573 | 21562.871 |
|  |  | Custos directos |  |  | 1099706.444 |
