# Válvula de seccionamento

- Propriedade do ficheiro: CYPE INGENIEROS, S.A.
- Formato: FIEBDC-3/2002
- Âmbito geográfico: Angola
- Moeda: AOA
- Custos indirectos: 3.00 %
- IVA: 18.00 %

## I Instalações

### IF Abastecimento de água

#### IFI Instalação interior

**IFI008** Ud Válvula de seccionamento.
Válvula de esfera, de latão, de 16 mm de diâmetro, "UPONOR IBERIA", com manípulo à vista de aço inoxidável.
Inclui: Marcação. Ligação da válvula aos tubos. Verificação do seu correcto funcionamento.
Critério de medição de projecto: Número de unidades previstas, segundo documentação gráfica de Projecto.
Critério de medição de obra: Medir-se-á o número de unidades realmente executadas segundo especificações de Projecto.

| Código | Un | Descrição | Rendimento | Preço | Importância |
|---|---|---|---|---|---|
| mt37avu020m | Ud | Válvula de esfera, de latão, de 16 mm de diâmetro, "UPONOR IBERIA", sistema de união Quick and Easy. (material) | 1.000 | 30280.73 | 30280.73 |
| mt37avu100t | Ud | Manípulo à vista de aço inoxidável, "UPONOR IBERIA". (material) | 1.000 | 15331.86 | 15331.86 |
| mt37www010 | Ud | Material auxiliar para instalações de abastecimento de água. (material) | 1.000 | 1729.63 | 1729.63 |
| mo008 | h | Oficial de 1ª canalizador. (mão de obra) | 0.142 | 1084.69 | 154.03 |
| mo107 | h | Ajudante de canalizador. (mão de obra) | 0.142 | 619.46 | 87.96 |
| % | % | Custos directos complementares | 2 % | 47584.21 | 951.68 |
|  |  | Custos directos |  |  | 48535.89 |
