# Ramal de distribuição

- Propriedade do ficheiro: CYPE INGENIEROS, S.A.
- Formato: FIEBDC-3/2002
- Âmbito geográfico: Angola
- Moeda: AOA
- Custos indirectos: 3.00 %
- IVA: 18.00 %

## I Instalações

### IF Abastecimento de água

#### IFM Ramais de distribuição

**IFM010** Ud Ramal de distribuição.
Ramal de distribuição de 12 m de comprimento, colocado superficialmente e fixado ao paramento, formado por tubo de polietileno reticulado (PE-Xa), série 5, modelo Aqua Pipe "UPONOR IBERIA", de 20 mm de diâmetro exterior, PN=6 atm e 1,9 mm de espessura, sistema de união Quick and Easy, fornecido em rolos; purgador automático de ar de latão e válvula de seccionamento de esfera, com manípulo à vista de aço inoxidável. Inclusive material auxiliar para montagem e fixação, acessórios e peças especiais.
Inclui: Marcação. Colocação e fixação de tubos, acessórios e peças especiais. Montagem do purgador de ar e da válvula de corte.
Critério de medição de projecto: Número de unidades previstas, segundo documentação gráfica de Projecto.
Critério de medição de obra: Medir-se-á o número de unidades realmente executadas segundo especificações de Projecto.

| Código | Un | Descrição | Rendimento | Preço | Importância |
|---|---|---|---|---|---|
| mt37tpu400j | Ud | Material auxiliar para montagem e fixação das tubagens de polietileno reticulado (PE-Xa), série 5, modelo Aqua Pipe "UPONOR IBERIA", de 20 mm de diâmetro exterior. (material) | 12.000 | 200.76 | 2409.12 |
| mt37tpu010zd | m | Tubo de polietileno reticulado (PE-Xa), série 5, modelo Aqua Pipe "UPONOR IBERIA", de 20 mm de diâmetro exterior, PN=6 atm e 1,9 mm de espessura, sistema de união Quick and Easy, fornecido em rolos, segundo NP EN ISO 15875-2, com o preço incrementado em 15% relativamente a acessórios e peças especiais. (material) | 12.000 | 5199.98 | 62399.76 |
| mt37sgl020d | Ud | Purgador automático de ar com bóia e rosca de 1/2" de diâmetro, corpo e tampa de latão, para uma pressão máxima de funcionamento de 10 bar e uma temperatura máxima de 110°C. (material) | 1.000 | 10809.39 | 10809.39 |
| mt37avu020n | Ud | Válvula de esfera, de latão, de 20 mm de diâmetro, "UPONOR IBERIA", sistema de união Quick and Easy. (material) | 1.000 | 31738.56 | 31738.56 |
| mt37avu100t | Ud | Manípulo à vista de aço inoxidável, "UPONOR IBERIA". (material) | 1.000 | 15331.86 | 15331.86 |
| op00ato010 |  | Aparafusadora. | 1.000 | 0.00 | 0.00 |
| op00mar010 |  | Martelo. | 1.000 | 0.00 | 0.00 |
| op00tal010 |  | Berbequim. | 1.000 | 0.00 | 0.00 |
| mo008 | h | Oficial de 1ª canalizador. (mão de obra) | 0.826 | 1084.69 | 895.95 |
| mo107 | h | Ajudante de canalizador. (mão de obra) | 0.826 | 619.46 | 511.67 |
| % | % | Custos directos complementares | 2 % | 124096.31 | 2481.93 |
|  |  | Custos directos |  |  | 126578.24 |
