# Pino fixo, de ferro fundido

- Propriedade do ficheiro: CYPE Ingenieros S.A.
- Formato: FIEBDC-3/2016
- Programa: Gerador de preços para construção civil. CYPE Ingenieros, S.A.
- Data: 25/10/2024
- Âmbito geográfico: Angola
- Moeda: AOA
- Custos indirectos: 3 %
- IVA: 18 %

## T Equipamento urbano

### TP Protecções pedonais

#### TPH Pinos

**TPH020** Ud Pino fixo, de ferro fundido.
Pino fixo modelo clássico, de 70 cm de altura, de ferro fundido com protecção antioxidante e tinta de cor preto, fixado a uma superfície suporte com argamassa cimentícia de presa rápida, Webertec Trafic "WEBER", cor preto, composta de cimento, sílica de fumo, fibras de aço, aditivos especiais e inertes seleccionados, com uma resistência à compressão aos 28 dias maior ou igual a 30 N/mm², e elementos de ancoragem.
Critérios considerados na determinação do preço da unidade de obra: O preço não inclui a superfície suporte.
Inclui: Marcação. Montagem. Eliminação e limpeza do material sobrante.
Critério de medição de projecto: Número de unidades previstas, segundo documentação gráfica de Projecto.
Critério de medição de obra: Medir-se-á o número de unidades realmente executadas segundo especificações de Projecto.

| Código | Un | Descrição | Rendimento | Preço | Importância |
|---|---|---|---|---|---|
| mt52mug280c | Ud | Pino fixo modelo clássico, de 70 cm de altura, de ferro fundido com protecção antioxidante e tinta de cor preto, inclusive pernos de ancoragem. (material) | 1 | 96328.92 | 96328.920 |
| mt09moc140a | kg | Argamassa cimentícia de presa rápida, Webertec Trafic "WEBER", cor preto, composta de cimento, sílica de fumo, fibras de aço, aditivos especiais e inertes seleccionados, com uma resistência à compressão aos 28 dias maior ou igual a 30 N/mm², para a reparação de pavimentos de betão em áreas de tráfego rodado. (material) | 0.2 | 286.16 | 57.232 |
| mo041 | h | Oficial de 1ª construção de obra civil. (mão de obra) | 0.577 | 1055.59 | 609.075 |
| mo087 | h | Ajudante de construção de obra civil. (mão de obra) | 0.577 | 620.64 | 358.109 |
| % | % | Custos directos complementares | 2 % | 97353.336 | 1947.067 |
|  |  | Custos directos |  |  | 99300.403 |

Resíduos:
- colocação: mt09moc140a; factor de resíduo 0.0063

## Recursos

**mt52mug280c** Ud Pino fixo modelo clássico
Dados técnicos: Custo energético 812.069 MJ; Emissão de CO2 51.091 kg
Resíduos:
- embalagem: re150101 Embalagens de papel e cartão. (componente de resíduo); rendimento 1.32 kg; Código LER 15 01 01; Massa do elemento 1 kg; Volume 0.001333 m3

**mt09moc140a** kg Argamassa cimentícia de presa rápida
Dados técnicos: Custo energético 2.394 MJ; Emissão de CO2 0.194 kg; Código LER 17 01 01; Massa do elemento 1 kg; Volume 0.000667 m3
Resíduos:
- embalagem: re150101 Embalagens de papel e cartão; rendimento 0.014 kg
- embalagem: re170201 Madeira. (componente de resíduo); rendimento 0.001 kg; Código LER 17 02 01; Massa do elemento 1 kg; Volume 0.000909 m3
- embalagem: re170203 Plástico. (componente de resíduo); rendimento 0.003 kg; Código LER 17 02 03; Massa do elemento 1 kg; Volume 0.001667 m3
