# Pino flexível fixo, de borracha

- Propriedade do ficheiro: CYPE Ingenieros S.A.
- Formato: FIEBDC-3/2016
- Programa: Gerador de preços para construção civil. CYPE Ingenieros, S.A.
- Data: 25/10/2024
- Âmbito geográfico: Angola
- Moeda: AOA
- Custos indirectos: 3 %
- IVA: 18 %

## T Equipamento urbano

### TP Protecções pedonais

#### TPH Pinos

**TPH080** Ud Pino flexível fixo, de borracha.
Pino flexível fixo, de 100 cm de altura e 9 cm de diâmetro, de borracha, com tinta de cor preto resistente aos raios ultravioleta, fixado a uma superfície suporte com argamassa cimentícia de presa rápida, Webertec Trafic "WEBER", cor preto, composta de cimento, sílica de fumo, fibras de aço, aditivos especiais e inertes seleccionados, com uma resistência à compressão aos 28 dias maior ou igual a 30 N/mm², e elementos de ancoragem.
Critérios considerados na determinação do preço da unidade de obra: O preço não inclui a superfície suporte.
Inclui: Marcação. Montagem. Eliminação e limpeza do material sobrante.
Critério de medição de projecto: Número de unidades previstas, segundo documentação gráfica de Projecto.
Critério de medição de obra: Medir-se-á o número de unidades realmente executadas segundo especificações de Projecto.

| Código | Un | Descrição | Rendimento | Preço | Importância |
|---|---|---|---|---|---|
| mt52mug340a | Ud | Pino flexível fixo, de 100 cm de altura e 9 cm de diâmetro, de borracha, com tinta de cor preto resistente aos raios ultravioleta, inclusive pernos de ancoragem. (material) | 1 | 160181.23 | 160181.230 |
| mt09moc140a | kg | Argamassa cimentícia de presa rápida, Webertec Trafic "WEBER", cor preto, composta de cimento, sílica de fumo, fibras de aço, aditivos especiais e inertes seleccionados, com uma resistência à compressão aos 28 dias maior ou igual a 30 N/mm², para a reparação de pavimentos de betão em áreas de tráfego rodado. (material) | 0.2 | 286.16 | 57.232 |
| mo041 | h | Oficial de 1ª construção de obra civil. (mão de obra) | 0.577 | 1055.59 | 609.075 |
| mo087 | h | Ajudante de construção de obra civil. (mão de obra) | 0.577 | 620.64 | 358.109 |
| % | % | Custos directos complementares | 2 % | 161205.646 | 3224.113 |
|  |  | Custos directos |  |  | 164429.759 |

Resíduos:
- colocação: mt09moc140a; factor de resíduo 0.0063

## Recursos

**mt09moc140a** kg Argamassa cimentícia de presa rápida
Dados técnicos: Custo energético 2.394 MJ; Emissão de CO2 0.194 kg; Código LER 17 01 01; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3
