# Argamassa monomassa

- Propriedade do ficheiro: CYPE Ingenieros S.A.
- Formato: FIEBDC-3/2016
- Programa: Gerador de preços para construção civil. CYPE Ingenieros, S.A.
- Data: 25/10/2024
- Âmbito geográfico: Angola
- Moeda: AOA
- Custos indirectos: 3 %
- IVA: 18 %

## R Revestimentos

### RQ Sistemas monomassa industriais

#### RQO Argamassas monomassa

**RQO010** m² Argamassa monomassa.
Formação em fachadas de revestimento contínuo de 15 mm de espessura, impermeável à água da chuva, com argamassa monomassa Weberpral Arid "WEBER", acabamento com pedra projectada, cor a escolher, gama Estándar, tipo OC CSIII W1 segundo EN 998-1, composto de cimento branco, cal, inertes de granulometria compensada, aditivos orgânicos e inorgânicos e pigmentos minerais. Aplicado manualmente sobre uma superfície de tijolo cerâmico, tijolo ou bloco de betão ou tijolo cerâmico térmico. Inclusive preparação da superfície suporte, colocação de malha de fibra de vidro anti-álcalis, Webertherm Malla 200 "WEBER", de 7x6,5 mm de vão de malha, 195 g/m² de massa superficial e 0,65 mm de espessura para reforço de encontros entre materiais diferentes e nas testas de laje, num 20% da superfície do paramento, formação de juntas, cantos, mestras, arestas, reentrâncias, ombreiras e lintéis, remates nos encontros com paramentos, revestimentos ou outros elementos assentes na sua superfície.
Inclui: Preparação da superfície suporte. Disposição dos panos de trabalho. Arestado e realização de juntas. Preparação da argamassa monomassa. Aplicação de argamassa monomassa. Nivelamento do revestimento. Acabamento superficial. Correcção de falhas e limpeza final.
Critério de medição de projecto: Superfície medida segundo documentação gráfica de Projecto, descontando as aberturas de superfície maior de 3 m² e incluindo o desenvolvimento das reentrâncias.
Critério de medição de obra: Medir-se-á a superfície realmente executada segundo especificações de Projecto, descontando as aberturas de superfície maior de 3 m² e incluindo o desenvolvimento das reentrâncias.

| Código | Un | Descrição | Rendimento | Preço | Importância |
|---|---|---|---|---|---|
| mt28moc010qg | kg | Argamassa monomassa Weberpral Arid "WEBER", acabamento com pedra projectada, cor a escolher, gama Estándar, tipo OC CSIII W1 segundo EN 998-1, composto de cimento branco, cal, inertes de granulometria compensada, aditivos orgânicos e inorgânicos e pigmentos minerais. (material) | 19.5 | 701.19 | 13673.205 |
| mt28mon020b | kg | Inerte de mármore, procedente de britagem, para projectar sobre argamassa, de granulometria compreendida entre 5 e 9 mm. (material) | 15 | 457.12 | 6856.800 |
| mt28maw050j | m² | Malha de fibra de vidro anti-álcalis, Webertherm Malla 200 "WEBER", de 7x6,5 mm de vão de malha, 195 g/m² de massa superficial, 0,65 mm de espessura e de 0,11x50 m, para armar argamassas. (material) | 0.21 | 2386.88 | 501.245 |
| mt28mon030 | m | Perfil para juntas de PVC. (material) | 0.75 | 432.4 | 324.300 |
| mt28mon050 | m | Perfil de PVC rígido para formação de arestas em revestimentos de argamassa monomassa. (material) | 1.25 | 457.12 | 571.400 |
| mt27wav020a | m | Fita adesiva de pintor, de 25 mm de largura. (material) | 1 | 123.54 | 123.540 |
| mo039 | h | Oficial de 1ª rebocador. (mão de obra) | 0.498 | 1055.59 | 525.684 |
| mo111 | h | Operário especializado rebocador. (mão de obra) | 0.275 | 616.23 | 169.463 |
| % | % | Custos directos complementares | 4 % | 22745.637 | 909.825 |
|  |  | Custos directos |  |  | 23655.462 |

Resíduos:
- colocação: mt28moc010qg; factor de resíduo 0.018685
- colocação: mt28mon020b Inerte de mármore, procedente de britagem, para projectar sobre argamassa, de granulometria compreendida entre 5 e 9 mm; factor de resíduo 0.009
- colocação: mt28maw050j; factor de resíduo 0.055
- colocação: mt28mon030 Perfil para juntas de PVC; factor de resíduo 0.08
- colocação: mt28mon050 Perfil de PVC rígido para formação de arestas em revestimentos de argamassa monomassa; factor de resíduo 0.056
- colocação: mt27wav020a Fita adesiva de pintor, de 25 mm de largura; factor de resíduo 0.0441176

## Recursos

**mt28moc010qg** kg Argamassa monomassa Weberpral Arid "WEBER"
Dados técnicos: Custo energético 3.340 MJ; Emissão de CO2 0.250 kg; Código LER 17 01 01; Massa do elemento 1 kg; Volume 0.000667 m3

**mt28mon020b** kg Inerte de mármore, procedente de britagem, para projectar sobre argamassa, de granulometria compreendida entre 5 e 9 mm
Dados técnicos: Custo energético 0.075 MJ; Emissão de CO2 0.004 kg; Código LER 01 04 08; Massa do elemento 1 kg; Volume 0.000667 m3

**mt28maw050j** m² Malha de fibra de vidro anti-álcalis
Dados técnicos: Custo energético 15.950 MJ; Emissão de CO2 0.784 kg; Código LER 17 02 03; Massa do elemento 0.195 kg; Volume 0.000325 m3
Resíduos:
- embalagem: re170203 Plástico. (componente de resíduo); rendimento 0.024 kg; Código LER 17 02 03; Massa do elemento 1 kg; Volume 0.001667 m3

**mt28mon030** m Perfil para juntas de PVC
Dados técnicos: Custo energético 12.316 MJ; Emissão de CO2 0.035 kg; Código LER 17 02 03; Massa do elemento 0.07 kg; Volume 0.000117 m3
Resíduos:
- embalagem: re150101 Embalagens de papel e cartão. (componente de resíduo); rendimento 0.018 kg; Código LER 15 01 01; Massa do elemento 1 kg; Volume 0.001333 m3
- embalagem: re170201 Madeira. (componente de resíduo); rendimento 0.052 kg; Código LER 17 02 01; Massa do elemento 1 kg; Volume 0.000909 m3
- embalagem: re170203 Plástico; rendimento 0.003 kg

**mt28mon050** m Perfil de PVC rígido para formação de arestas em revestimentos de argamassa monomassa
Dados técnicos: Custo energético 3.294 MJ; Emissão de CO2 0.351 kg; Código LER 17 02 03; Massa do elemento 0.07 kg; Volume 0.000117 m3
Resíduos:
- embalagem: re170203 Plástico; rendimento 0.002 kg

**mt27wav020a** m Fita adesiva de pintor, de 25 mm de largura
Dados técnicos: Custo energético 0.002 MJ; Emissão de CO2 0.003 kg; Código LER 20 01 01; Massa do elemento 0.0034 kg; Volume 0.000005 m3
