# Enchimento e nivelação com argamassa do tipo Grout

- Propriedade do ficheiro: CYPE Ingenieros S.A.
- Formato: FIEBDC-3/2016
- Programa: Gerador de preços para construção civil. CYPE Ingenieros, S.A.
- Data: 25/10/2024
- Âmbito geográfico: Angola
- Moeda: AOA
- Custos indirectos: 3 %
- IVA: 18 %

## E Estruturas

### EH Betão armado

#### EHY Reparações

**EHY080** m² Enchimento e nivelação com argamassa do tipo Grout.
Enchimento e nivelação de 5 mm de espessura com argamassa cimentícia fluida de altas prestações mecânicas e de retracção compensada, Webertec Grout 600 "WEBER", com uma resistência à compressão aos 28 dias maior ou igual a 60 N/mm², sobre a superfície de um elemento estrutural de betão endurecido.
Inclui: Marcação. Limpeza da superfície suporte. Preparação da mistura. Descarga da camada de argamassa. Cura da argamassa. Limpeza dos restos gerados.
Critério de medição de projecto: Superfície medida segundo documentação gráfica de Projecto.
Critério de medição de obra: Medir-se-á a superfície realmente executada segundo especificações de Projecto.

| Código | Un | Descrição | Rendimento | Preço | Importância |
|---|---|---|---|---|---|
| mt09rew080a | kg | Argamassa cimentícia fluida de altas prestações mecânicas e de retracção compensada, Webertec Grout 600 "WEBER", com uma resistência à compressão aos 28 dias maior ou igual a 60 N/mm², composta de cimento, aditivos especiais e inertes seleccionados, para utilização geral, para ancoragens e enchimentos de 2 a 30 mm de espessura, segundo NP EN 1504-6. (material) | 9.75 | 100.92 | 983.970 |
| mt08aaa010a | m³ | Água. (material) | 0.01 | 283.51 | 2.835 |
| mo020 | h | Oficial de 1ª construção. (mão de obra) | 0.347 | 1055.59 | 366.290 |
| mo113 | h | Operário não qualificado construção. (mão de obra) | 0.347 | 596.7 | 207.055 |
| % | % | Custos directos complementares | 2 % | 1560.150 | 31.203 |
|  |  | Custos directos |  |  | 1591.353 |

Resíduos:
- colocação: mt09rew080a; factor de resíduo 0.0063

## Recursos

**mt09rew080a** kg Argamassa cimentícia fluida de altas prestações mecânicas e de retracção compensada
Dados técnicos: Custo energético 2.394 MJ; Emissão de CO2 0.194 kg; Código LER 17 01 01; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3

**mt08aaa010a** m³ Água
Dados técnicos: Custo energético 60.000 MJ; Emissão de CO2 30.000 kg
